# SPE LV
Angebotsaufforderung (GAEB DA XML 3.3, DA83)
Projekt: 125-01
Währung: EUR
Erstellt mit: GXML Toolbox V3.3 R20220330, ORCA AVA 27 27.00.00, 08.10.2026

## Angaben zur Ausführung /Baustelle
Angaben zur Ausführung /Baustelle

Allgemein:
Neubau eines inklusiven Familienförderzentrums "SPEKTE-HAUS"
Rockenhausener Straße 10, 13583 Berlin- Spandau
Land Berlin, Bezirk Spandau, Gemarkung Spandau, Flur 6, Flurstück 68/18, Fläche 3.097 m²

Bei der Neuerrichtung des Familienförderzentrums werden verschiedene Bedarfe öffentlicher Versorgungsaufgaben wie Kita, stationäre Hilfe etc. aufgegriffen. Die Maßnahme wird von mehreren Fördermittelgebern unterstützt.

Auf dem Grundstück befinden sich noch insgesamt 7 Bäume, die durch die Baumschutzverordnung geschützt sind.

Das Baugrundstück befindet sich am südlichen Rand des Falkenhagener Feldes, einer städtischen Großsiedlung erbaut in den 1960iger bis 1990iger Jahren. Im Norden und Westen bilden 6- bis 8-geschossige Wohngebäude die Nachbarschaft. Im Osten stehen zwei 4-geschossige Seniorenheime.
Erschlossen wird das Grundstück im Norden von der Rockenhausener Straße, welche hier als Sackgasse in einer Wendeschleife endet.
Im Süden grenzt das Baugrundstück direkt an den Grünzug des Erholungsbereiches Spektepark mit dem vorgelagerten Spekteweg.

Ausführungszeitraum:
Die Arbeiten sind in Abstimmung mit der Bauleitung gemäß der vertraglich vereinbarten Fristen abschnittsweise auszuführen. Gleichzeitig findet der Innenausbau des neuen Gebäudes statt. Die Arbeiten sind mit den anderen Gewerken zu koordinieren. Angedacht ist folgende Reihenfolge gemäß Lageplan zur Baustellenorganisation:
Zunächst wird der Außenbereich der Kita im südlichen und westlichen Teil des Grundstücks errichtet. Anschließend erfolgt die Herstellung der östlichen Flächen und zuletzt der Bereich nördlich vor dem Gebäude bis zur Rockenhausener Straße.

Erschließung der Baustelle:
Die Anfahrbarkeit des Grundstückes ist durch die schmaleren Wohnstraßen erschwert. Dies ist bei der Baustellenlogistik zu beachten und bei der Preiskalkulation zu berücksichtigen. Auf dem Gelände selbst gibt es nur sehr begrenzte Lagerflächen. Die Rockenhausener Straße bzw. der Wendehammer stehen nicht als Lagerfläche zur Verfügung. Die Entfernung des Grundstücks zur Verkehrsstraße Falkenseer Chaussee beträgt ca. 400 m.
Es wird dringend empfohlen, die örtlichen Gegebenheiten vor Angebotsabgabe zu besichtigen und zu prüfen. Aus den örtlichen Gegebenheiten sich ergebene Leistungen sind, soweit nicht gesondert ausgeschrieben, in den Einheitspreisen zu kalkulieren.

Arbeitsablauf
Dem Baubeginn geht eine gemeinsame Ortsbesichtigung unter Teilnahme von AG, AN und Landschaftsarchitekten voraus ( Bauanlaufberatung ).

Die Arbeiten sind so auszuführen, dass der Zugang zu den angrenzenden Gebäuden, öffentlichen Straßen und Wegen jederzeit gewährleistet ist. Alle dazu notwendigen bautechnischen und verkehrstechnischen Regelungen, Sicherungen und Einrichtungen sind in Abstimmung mit der Bauleitung des AG sowie den betroffenen Stellen auszuführen. Die mit den Arbeiten beauftragten Firmen sind verpflichtet, im Zuge ihrer Leistungen die notwendige Koordination so zu fördern, dass keine gegenseitigen Behinderungen auftreten und eine kontinuierliche Arbeitsabwicklung gewährleistet ist.

## Hinweise zu den Erdarbeiten
Im Zuge der Neugestaltung der Außenanlagen erfolgt eine behutsame Geländeregulierung. Das Lösen und das Einbauen der nachstehenden beschriebenen Bodenmengen erfolgt teilweise auf der Grundstücksgrenze zum Spekteweg und zum westlichen Nachbarn sowie vor dem Gebäude, teilweise auch in Baumkronenbereichen und Böschungsbereichen i.d.R. mit max. Steigung von 1:3.
Die Einrichtung einer Halteverbotszone im Spekteweg und temporäre Nutzung des angrenzenden Straßenlandes und Grundstückes für die Errichtung der Außenanlagen ist vom Auftragnehmer mit den zuständigen Behörden und Nachbarn abzustimmen.

Die Abrechnung der Bodenmassen auf der Baustelle erfolgt nach Aufmaß mit der Bauleitung des AG.

Alle Erdarbeiten sind gemäß DIN 18300 durchzuführen.

Die Lieferscheine der Schüttgüter sind mit Datum, Wiegescheinnummer und Nettogewicht in die Tagesberichte einzutragen und von der Bauleitung gegenzeichnen zu lassen.
Es wird ausdrücklich darauf hingewiesen, dass jedes Planum, welches durch den AN erstellt wird, von der Bauleitung abgenommen werden muss.
Bei Verdichtung ist das Verdichtungsgerät so auszulegen, dass Schäden an angrenzenden Gebäuden durch Schwingungen etc. ausgeschlossen bleiben.

Der Auftragnehmer hat sich vor der Durchführung der Erdarbeiten ausreichend Kenntnis über die Lage von Leitungen, Kabeln, Kanälen und dergleichen im Bereich der Baugruben oder Gräben zu verschaffen und mit den Anlagenbetreibern geeignete Schutzmaßnahmen festzulegen und sofern erforderlich sich vor Arbeitsbeginn davon zu überzeugen, daß alle Leitungen vom Netz getrennt und verschlossen sind. Hierzu sind vom Auftraggeber nach den Erfordernissen des Einzelfalles Angaben zu machen. Kann die Lage vorhandener Leitungen, Kabel, Kanäle und dergleichen vom Auftraggeber vor Ausführung der Arbeiten nicht angegeben werden, ist diese zu erkunden.
Solche Maßnahmen sind Besondere Leistungen nach VOB Teil C.

Im Bereich benachbarter baulicher Anlagen sind die Erdarbeiten unter Beachtung von DIN 4123 "Gebäudesicherung" durchzuführen.

Gefährden besondere Einflüsse, wie zum Beispiel Aufschüttungen, Grundwasserabsenkungen, Erschütterungen (DIN 4124 "Baugruben und Gräben" Ziffern 4.2.3 und 4.2.4) die Standsicherheit von unverbauten Baugruben- und Grabenwänden, so hat der Auftragnehmer die Standsicherheit besonders zu überprüfen. Hält der Auftragnehmer flachere Böschungen aus den vorgenannten Gründen für notwendig, so hat er dies gemäß VOB/B § 4 Nr. 3 anzuzeigen und entsprechend den Erfordernissen auszuführen.

Für das Herstellen der Rohrleitungsgräben gelten DIN 18305, DIN 4033 und DIN 4124 "Baugruben und Gräben", sowie in der UVV "Bauarbeiten" (VBG 37) insbesondere Abschnitt VI "Zusätzliche Bestimmungen für Arbeiten in Gräben sowie an und vor Erd- und Felswänden" zu beachten.
Die Absicherung von Baugruben und Gräben in oder in der Nähe von öffentlichem Verkehrsraum ist vom Auftragnehmer, unter Berücksichtigung der Vorgaben des Auftraggebers, mit den zuständigen Behörden abzustimmen.

Bei verbauten Baugruben und Gräben hat der Auftragnehmer dafür zu sorgen, daß die Standsicherheit des Verbaus in jedem Bauzustand bis zum Erreichen der Sohle und während des gesamten Rückbaus gewährleistet ist (DIN 4124 "Baugruben und Gräben" Ziffer 4.3.8). Der Verbau und seine Teile müssen vom Auftragnehmer während der Bauausführung reglmäßig überprüft werden (DIN 4124 "Baugruben und Gräben" Ziffer 4.3.9).

## 02 Außenanlagen

### Titel 01 KG 200 - Vorbereitende Maßnahmen

#### Bereich 01.01 KG 211 - Sicherungsmaßnahmen

**01.01.01 Baumschutzzaun**
Errichten eines ortsfesten Baumschutzzaunes in Holzausführung nach den Vorgaben der DIN 18920 und ZTV Baumpflege zum Schutz des Wurzelbereichs vor Eingriffen bei Baumaßnahmen.
Menge: 40,000 m

**01.01.02 Wurzelsuchschachtung in Saugtechnik**
Erstellung eines Wurzelsuchgrabens in Saugtechnik gem. DIN 18920 zur Ermittlung des tatsächlichen Wurzelraums auf einer Länge von 1 m, mit einer Breite von bis zu 0,5 m und einer Tiefe von bis zu 1,25 m. Fachgerechte Versorgung der offenliegenden Wurzeln während der Maßnahme.
Anfallenden Aushub bauseits lagern.
Menge: 20,000 m

**01.01.03 Wurzelsuchschachtung Handarbeit**
wie Pos. vor, jedoch ohne Saugbaggertechnik als Handschachtung ausführen.
Menge: 20,000 m

**01.01.04 Verfüllen der Schachtungsgräben**
Wiederverfüllen der Schachtungsgräben mit bauseits gelagertem Aushubmaterial, inkl. Lieferung der benötigten Maschinen.
Menge: 20,000 m

**01.01.05 Wurzelrückschnitt**
Fachgerechter Rückschnitt freigelegter Wurzeln mit Wundversorgung zur Vermeidung von Austrocknung.
Menge: 5,000 St

**01.01.06 Wurzelvorhang**
Errichten eines Wurzelvorhangs bis 1 Meter Höhe im Bereich behandelter Wurzeln. Verfüllen mit geeignetem Spezialsubstrat, inkl. Material und Maschinen.
Menge: 10,000 m

**01.01.07 Dokumentation**
Erstellung Dokumentation/Ergebnisbericht für den Auftraggeber, die Behörde oder das Planungsbüro hinsichtlich der aufgefundenen Wurzelsituation/ der ausgeführten Arbeiten.
Menge: 1,000 St

#### Bereich 01.02 KG 212 - Abbruchmaßnahmen

**01.02.01 Maschendrahtzaun abbrechen**
Zaunanlage aus Maschendraht einschl. Toranlagen und Fundamenten abbrechen, laden und geordnet entsorgen. Die Pfosten sind von den Fundamentresten zu trennen. Der entstandene Hohlraum ist mit vorhandenem Boden zu verfüllen und zu verdichten.
Höhe: 1,20 bis 1,60 m
Menge: 130,000 m

**01.02.02 Schilder und Schaukasten abbrechen**
Schilder und Schaukasten aus Stahl, einschließlich Fundamenten abbrechen, laden und geordnet entsorgen.
Menge: 3,000 St

**01.02.03 Fundamente und Kanten abbrechen**
Im Boden verborgene kleine Bauteile, Einfassungen und unbewehrte Ortbetonfundamente (Schilder) mit geeignetem Gerät unter Schonung vorhandener Baumwurzeln abbrechen, laden und geordnet entsorgen. Entstandene Löcher mit geeignetem zu lieferndem oder bauseits vorhanden Boden verfüllen und unterhalb des Planums verdichten.
Menge: 15,000 m³

**01.02.04 Asphaltfläche, 3 cm, abbrechen (A)**
ehemalige Parkplatzfläche mit Belag aus Asphalt, Stärke 3 cm, einschließlich Einfassungen aus Beton und Schottertragschicht, Stärke 10 cm abbrechen oder fräsen, laden und geordnet entsorgen. Verwertungsklasse Asphalt = A (ungefährlicher Abfall) AVV 17 03 02
Menge: 116,000 m²

**01.02.05 Betongittersteine abbrechen**
ehemalige Parkplatzfläche mit Belag aus Betongittersteinen einschließlich Tragschichten abbrechen, laden und geordnet entsorgen.
Menge: 65,000 m²

**01.02.06 Entsorgung Asphalt A**
Entsorgung von Bitumengemischen, Verwertungsklasse A (PAK-Gehalt < 10mg/kg, unbedenklich) AVV 17 03 02, laden, transportieren und entsorgen.
Abrechnung nach t und Lieferschein der Annahmestelle.
AN übernimmt die gesamten Entsorgungskosten, die entsprechend im EP einzurechnen sind.
Menge: 33,000 t

**01.02.07 Entsorgung Abfall AVV200201 Laub und Gartenabfälle**
Siedlungsabfälle, Garten- und Parkabfälle, nicht gefährlich, Abfallschlüssel nach AVV 20 02 01 (biologisch abbaubare Abfälle), nicht schadstoffbelastet, auf Baustelle lagernd, laden, transportieren und entsorgen.
Abrechnung nach t und Lieferschein der Annahmestelle.
AN übernimmt die gesamten Entsorgungskosten, die entsprechend im EP einzurechnen sind.
Menge: 1,000 t

**01.02.08 Entsorgung Abfall AVV200138 Holz**
Siedlungsabfälle, getrennt gesammelte Fraktionen, nicht gefährlich, Abfallschlüssel nach AVV 20 01 38 (Holz), Altholzkategorie A I, auf Baustelle lagernd, laden, transportieren und entsorgen.
Abrechnung nach t und Lieferschein der Annahmestelle.
AN übernimmt die gesamten Entsorgungskosten, die entsprechend im EP einzurechnen sind.
Menge: 1,000 t

**01.02.09 Entsorgung Abfall AVV170904 Baumischmüll**
Sonstige Bau- und Abbruchabfälle, nicht gefährlich, Abfallschlüssel nach AVV 17 09 04 (gemischte Bau- und Abbruchabfälle), nicht schadstoffbelastet, auf Baustelle lagernd, laden, transportieren und entsorgen.
Abrechnung nach t und Lieferschein der Annahmestelle.
AN übernimmt die gesamten Entsorgungskosten, die entsprechend im EP einzurechnen sind.
Menge: 1,000 t

**01.02.10 Entsorgung Abfall AVV170107 Betonschutt**
Sonstige Bau- und Abbruchabfälle, nicht gefährlich, Abfallschlüssel nach AVV 17 01 07 (Betonschutt), nicht schadstoffbelastet, auf Baustelle lagernd, laden, transportieren und entsorgen.
Abrechnung nach t und Lieferschein der Annahmestelle.
AN übernimmt die gesamten Entsorgungskosten, die entsprechend im EP einzurechnen sind.
Menge: 1,000 t

**01.02.11 Entsorgung Abfall AVV170504 Bodenschutt**
Sonstige Bau- und Abbruchabfälle, nicht gefährlich, Abfallschlüssel nach AVV 17 05 04 (Boden und Steine), nicht schadstoffbelastet, auf Baustelle lagernd, laden, transportieren und entsorgen.
Abrechnung nach t und Lieferschein der Annahmestelle.
AN übernimmt die gesamten Entsorgungskosten, die entsprechend im EP einzurechnen sind.
Menge: 1,000 t

#### Bereich 01.03 KG 214 - Herrichten der Geländeoberfläche

**01.03.01 Strauch roden B 150-200cm H 300-400cm T 30-40cm**
Strauch roden, Bewuchsbreite über 150 bis 200 cm, Bewuchshöhe über 300 bis 400 cm, Rodungstiefe über 30 bis 40 cm, gerodete Stoffe auf LKW des AN laden, Entsorgung wird gesondert vergütet.
Menge: 10,000 St

**01.03.02 Strauchflächen roden H bis 300cm T 30-40cm**
Strauchflächen roden, tlw. zusammenhängender Bestand, Bewuchshöhe bis 300 cm, Rodungstiefe über 30 bis 40 cm, gerodete Stoffe auf LKW des AN laden, Entsorgung wird gesondert vergütet.
Menge: 50,000 m²

**01.03.03 Baugelände abräumen**
Baugelände abräumen, von Betonresten, Schutt und Unrat, von krautigem Aufwuchs einschl. Wurzelwerk im Arbeitsbereich für die geplanten befestigten Flächen 10 cm stark abtragen und entsorgen. Anfallende Stoffe trennen. Die geeignete Entsorgung ist dem AG entsprechend der Vorgaben des Abfallgesetzes (AbfG) und der Abfall- und Reststoffüberwachungsverordnung (AbfRestÜberwV) nachzuweisen. Entsorgung wird gesondert vergütet. Abrechnung nach bearbeiteter Fläche
Menge: 630,000 m²

**01.03.04 Zulage Abtrag Handarbeit**
wie Pos. zuvor, jedoch Abtrag per Hand in Bereichen, wo ein Baggereinsatz aus technischen oder/und Sicherheitsgründen nicht möglich ist bzw. im Wurzelbereich von Bäumen.
Nur auf Anweisung der Bauleitung und nach gemeinsamem Abstecken des betreffenden Bereiches.
Menge: 200,000 m²

**01.03.05 Wurzelstock roden T 30-40cm Durchm. 60-70cm**
Wurzelstock roden, Rodungstiefe über 30 bis 40 cm, Durchmesser der Schnittfläche über 60 bis 70 cm, Höhe Schnittstelle über Gelände 30 bis 40 cm, gerodete Stoffe auf LKW des AN laden und geordnet entsorgen.
Menge: 1,000 St

#### Bereich 01.04 KG 241 - Ausgleichsmaßnahmen

**01.04.01 Rankhilfe Gittermatte H 1,8m**
Stahlgittermatten (Paneele) DIN EN 10223-7, als Doppelstabmatte, Höhe 1,8 m ohne Überstand, Maschenweite 50/200 mm, Dicke der senkrechten Drähte 6 mm, waagerechte Profile als Doppelstab 8 mm, Bodenabstand 5-10 cm, Einzelfeldlänge 2,50 m, feuerverzinkt DIN EN ISO 1461, mit Gittermattenhalterungen aus Edelstahl A2, Schaft M10 / H7 110 mm lang, mit Klemmkopf (Nut-Breite = 8,2 mm) und Madenschraube M10, Flachmutter (Kontermutter), Sechskant-Flanschmutter, gewölbter Druckscheibe und aufkaschierter Dichtung, liefern und an den Holzpfosten der der Pergola befestigen. Wandabstand 50 mm. Länge insgesamt 16m. 5 Einzellängen. Die Stahlgittermatten sind an den 6 mm Drähten, 4 Stk pro vertikaler Strang, zu befestigen. Abstand der Stränge je nach Abstand der Pfosten.
Menge: 29,000 m²

**01.04.02 Rankhilfe Gittermatte H 2,0m**
Stahlgittermatten (Paneele) DIN EN 10223-7, als Doppelstabmatte, Höhe 2,0 m ohne Überstand, Maschenweite 50/200 mm, Dicke der senkrechten Drähte 6 mm, waagerechte Profile als Doppelstab 8 mm, Bodenabstand 5-10 cm, Einzelfeldlänge 2,50 m, feuerverzinkt DIN EN ISO 1461, mit Gittermattenhalterungen aus Edelstahl A2, Schaft M10 / H7 110 mm lang, mit Klemmkopf (Nut-Breite = 8,2 mm) und Madenschraube M10, Flachmutter (Kontermutter), Sechskant-Flanschmutter, gewölbter Druckscheibe und aufkaschierter Dichtung, liefern und an der Holzkonstruktion der Nebengebäude und den Holzstützen der Pergola befestigen. Wandabstand 50 mm. Länge insgesamt 20,5m. 4 Einzellängen. Die Stahlgittermatten sind an den 6 mm Drähten in Höhe der Unterkonstruktionen, 4 Stk pro vertikaler Strang, zu befestigen. Abstand der Stränge max. 62,5cm.
Menge: 41,000 m²

### Titel 02 KG 590 - Sonstige Maßnahmen für Außenanlagen und Freiflächen

#### Bereich 02.01 KG 591 - Baustelleneinrichtung

**02.01.01 Baustelle einrichten**
Baustelleneinrichtung für alle in der Leistungsbeschreibung aufgeführten Leistungen sowie die Anlage von Lagerplätzen, sonstigen Plätzen und Wegen, zur Sicherung der Lagerplätze sind diese mit einem zwei Meter hohem Bauzaun eigenverantwortlich dauerhaft zu sichern. Benutzte Flächen und Wege werden entsprechend dem ursprünglichen Zustand wieder hergestellt. Verunreinigungen werden beseitigt.

Einschl. Einrichtung zur Verkehrssicherung und -regelung nach StVO bei Bauarbeiten an öffentlichen Straßen unter Aufrechterhaltung des Verkehrs aufbauen, über die gesamte Bauzeit betreiben, ggf. umsetzen und abbauen. Bei Notwendigkeit von Verkehrssicherungsmaßnahmen und Maßnahmen zur Verkehrsregelung hat der AN die erforderliche Genehmigung (verkehrsrechtliche Anordnung) beim zuständigen Straßenverkehrsamt zu beantragen.

Einschl. erforderliche Abstimmungen mit den Medienträgern.

Einschl. der Unterhaltung und Betreibung der Geräte, Anlagen, Einrichtungen wie Miete, Pacht, Gebühren und dergleichen sowie die tägliche Reinhaltung der Straße während der Bauzeit.

Einschl. Schutzmaßnahmen für vorhandene Abläufe und Schächte gegen Verschmutzung. Räumen von allen Geräten, Anlagen und Einrichtungen, die der AN für die Durchführung der Leistungen benötigt.
Menge: 1,000 St

**02.01.03 Bauzaun umsetzen**
bauseits vorhandener mobiler Bauzaun bei Bedarf in Abstimmung mit dem AG / Bauüberwachung, auf Anweisung, umsetzen.
Menge: 150,000 m

**02.01.04 Grob- und Feinabsteckung Außenanlagen**
Einrichten eines Baustellenbezugssystems durch Errichtung und Sicherung von mind. 3 temporären Höhen- und Festpunkten außerhalb des unmittelbaren Baubereichs. Die Leistungen beinhalten die Grobasteckung für die Erdarbeiten und den Zaunbau sowie die Feinabsteckung für Randeinfassungen, Treppen, Wege und Einbauten, Spiegeräte, Leuchten, etc.
Menge: 1,000 St

#### Bereich 02.02 KG 596 - Materialentsorgung

**02.02.01 Bodenprobe aus Haufwerken**
Beprobung und Analytik Boden gemäß EBV Anlage 1, Tab. 3 Beprobung und Analytik zur Deklaration von Bodenaushub über Haufwerke mit einer Kubatur von 500 m³, je Haufwerk sind 9 Misch- und Laborproben aus je 4 Einzelproben zu erstellen (insgesamt max. 36 EP je Haufwerk), davon sind 2 Laborproben zu analysieren, 7 LP sind Rückstellproben und werden i.d.R. nicht analysiert. Probenahme in Anlehnung an LAGA PN 98; Analytikumfang gemäß Anlage 1 Tab. 3 Ersatzbaustoffverordnung (EBV). Alle Eluatwerte sind im Schüttelversuch gemäß DIN 19529 bei einem WasserFeststoffverhältnis (W:F) 2:1 zu ermitteln.
Menge: 1,000 St

**02.02.02 Entsorgung von Boden BM-0***
Entsorgung von Bodenmaterial BM-0* Anlage 1 Tab 3 EBV inklusive Klammerwerte für TOC-Gehalt > 0,5%, AVV 17 05 04, mineralische Fremdbestandteile bis 10 Vol-%, inklusive Verwiegung.
Bodenmaterial vom Haufwerk nach Beprobung laden, transportieren und entsorgen.
Abrechnung nach t und Lieferschein der Annahmestelle.
AN übernimmt die gesamten Entsorgungskosten, die entsprechend im EP einzurechnen sind.
Menge: 368,000 t

**02.02.03 Zulage Entsorgung von Boden BM-F0***
Entsorgung von Bodenmaterial bzw. Bauschutt BM-F0* Anlage 1 Tab 3+4 EBV, AVV 17 05 04, mineralische Fremdbestandteile (Bauschutt- Schlackeanteil) bis 50 Vol-%, inklusive Verwiegung.
Bodenmaterial vom Haufwerk nach Beprobung laden, transportieren und entsorgen.
Abrechnung nach t und Lieferschein der Annahmestelle.
AN übernimmt die gesamten Entsorgungskosten, die entsprechend im EP einzurechnen sind.
Menge: 56,000 t

**02.02.04 Entsorgung von Boden BM-F1**
Entsorgung von Bodenmaterial bzw. Bauschutt BM-F1 Anlage 1 Tab 3+4 EBV, AVV 17 05 04, mineralische Fremdbestandteile (Bauschutt- Schlackeanteil) bis 50 Vol-%, inklusive Verwiegung.
Bodenmaterial vom Haufwerk nach Beprobung laden, transportieren und entsorgen.
Abrechnung nach t und Lieferschein der Annahmestelle.
AN übernimmt die gesamten Entsorgungskosten, die entsprechend im EP einzurechnen sind.
Menge: 56,000 t

**02.02.05 Entsorgung von Boden BM-F2**
Entsorgung von Bodenmaterial bzw. Bauschutt BM-F2 Anlage 1 Tab 3+4 EBV, AVV 17 05 04, mineralische Fremdbestandteile (Bauschutt- Schlackeanteil) bis 50 Vol-%, inklusive Verwiegung.
Bodenmaterial vom Haufwerk nach Beprobung laden, transportieren und entsorgen.
Abrechnung nach t und Lieferschein der Annahmestelle.
AN übernimmt die gesamten Entsorgungskosten, die entsprechend im EP einzurechnen sind.
Menge: 56,000 t

**02.02.06 Zulage für die Entsorgung biogen belasteter Boden**
Zulage zur Entsorgung von Boden bzw. Bauschutt BM-0* bis BM-F3, für die biogene Belastung mit krautigen Bestandteilen und Wurzelresten, AVV 17 05 04, zur Aufbereitung / Abtrennung des biogenen Materials und Entsorgung der entstehenden Fraktionen, mit mineralischen Fremdbestandteilen aus Bauschutt oder sonstigen mineralischen Stoffen, inklusive Verwiegung.
Bodenmaterial vom Haufwerk nach Beprobung laden, transportieren und entsorgen.
Abrechnung nach t und Lieferschein der Annahmestelle.
AN übernimmt die gesamten Entsorgungskosten, die entsprechend im EP einzurechnen sind.
Menge: 200,000 t

### Titel 03 KG 510 - Erdbau

#### Bereich 03.01 KG 511 - Herstellung

**03.01.01 Boden lösen, fördern und lagern**
profilgerecht aus Abtragsbereichen lösen, innerhalb der Baustelle fördern und geordnet auf Haufwerken zur Beprobung, Wiederverwendung oder späteren Abfuhr lagern. Abtragtiefe bis 0,3 m. Transport innerhalb der Baustelle max. 60 m Abtragstiefe gemäß Höhen- und Absteckplan Abrechnung in fester Masse nach Abtragsprofilen inklusive Transportkosten.
Menge: 245,000 m³

**03.01.02 Zulage Handschachtung**
wie Pos. zuvor, jedoch Handschachtung in Bereichen, wo ein Baggereinsatz aus technischen oder/und Sicherheitsgründen nicht möglich ist bzw. im Wurzelbereich von Bäumen.
Nur auf Anweisung der Bauleitung und nach gemeinsamem Abstecken des betreffenden Bereiches.
Menge: 25,000 m³

**03.01.03 Leitungsgraben Elektro bis 80 cm**
Leitungsgraben für Elektroleitungen abschnittsweise herstellen. Boden für Leitungsgräben ausheben. Leitungsgrabenbreite und Arbeitsraumbreiten nach DIN 4124. Leitungsgrabentiefe ab OK Gelände bis 0,8 m. Bodenklasse 1-3 (DIN 18 300). Abrechnung erfolgt nach gemeinsamen Aufmaß mit der Bauleitung. Leitungsgräben werden in der Achse der Leitung gemessen. Der Bodenaushub wird seitlich gelagert und nach dem Verlegen der Leitung über der Füllsandschicht lagenweise wieder eingebaut und verdichtet. Verdrängten Boden auf Haufwerk lagern oder im Baufeld einplanieren. Füllsand/-kies steinfrei, ungesiebt und gewaschen zur Verfüllung von Rohr- und Kabelgräben und Arbeitsräumen liefern, lagenweise nach DIN EN 1610 einbringen und verdichten. Bis Rohroberkante ist der Füllkies von Hand einzubauen und zu verdichten (die verlegten Leitungen sind zu um- bzw. unterstampfen) Einbaustärke ca. 30 cm inkl. liefern und einlegen der erforderlichen Warnbänder.
Menge: 115,000 m

**03.01.04 Zulage Handschachtung**
wie Pos. zuvor, jedoch Handschachtung in Bereichen, wo ein Baggereinsatz aus technischen oder/und Sicherheitsgründen nicht möglich ist bzw. im Wurzelbereich von Bäumen.
Grabentiefe bis 0,8 m. Nur auf Anweisung der Bauleitung und nach gemeinsamem Abstecken des betreffenden Bereiches.
Menge: 50,000 m

**03.01.05 Planum Abweichung +/-2cm**
Planum herstellen einschl. Verdichtung.
Zulässige Abweichung von der Sollhöhe: +/- 2 cm
Planum: entsprechend der Einbaustärke der befestigten
Flächen und Vegetationsflächen
Förderung: innerhalb der Baustelle
Auf- bzw. Abtrag: i.M. 15 cm
Verdichtungsgrad nach ZTVE-StB 09,
DPr mind. 100 %
Verformungsmodul EV2 nach ZTVE-StB 09 mind. 45 MN/qm.
Bodenklasse 3-4 (DIN 18 300)
Abrechnung nach bearbeiteter Fläche.
Menge: 2075,000 m²

**03.01.06 Spielhügel modellieren + /- 35 cm**
Böschungen im Bereich vorhandener Bestandsbäume im Ab- und Auftrag von +/- 35 cm nach Planunterlagen und Anweisung der Bauleitung für die geplante Hangrutsche, Kletterrampe und Holzstufen modellieren und anpassen, im sensiblen Wurzelbereich ist die maschinelle Bearbeitung ausgeschlossen. Der Hügel hat eine Höhe von ca. 1,30-1,40m in Bezug auf die fertige Geländeoberfläche.
Menge: 70,000 m²

**03.01.07 Lastplattendruckversuche Planum**
als Kontrollprüfung auf Anweisung der Bauleitung durch ein anerkanntes Erdbaulabor durchführen gemäß Merkblatt für bodenphysikalische Prüfverfahren im Straßenbau (neueste Ausgabe) als Nachweis der ausgeschriebenen Verdichtung des Planums.
Menge: 3,000 St

**03.01.08 Boden liefern versickerungsfähig**
verdichtungs- und versickerungsfähigen, nicht bindigen Füllboden, stein, unrat- und schadstoffrei liefern, höhen- und profilgerecht in Lagen von ca. 30 cm einbringen und maschinell mit geeigneten Verdichtungsgeräten setzungsfrei verdichten.
Kennwerte:
Körnung: 0 - 20 mm Boden-Korngemisch
Klassifikation: SU - SU* nach DIN 18196
Schüttgewicht: 1,6 - 1,8 t/m³
Reibungswinkel: 35 - 40°
Durchlässigkeitsbeiwert (kf): mind. 10^-4
Vor Einbau ist ein Prüfzeugnis zur Einbaufreigabe zu übergeben. Abrechnung: Nach bearbeiteter Fläche und Auftragsprofilen in verdichteten Zustand.
Menge: 40,000 m³

**03.01.09 Nachweis der Rohrgrabenverdichtung**
Nachweis der Rohrgrabenverdichtung durch
Rammsondierungen mit der Leichten Rammsonde (DPL-5 nach
DIN 4094) einschließlich An- und Abreise,
Versuchsdurchführung, Darstellen der Widerstandslinie,
Prüfbericht mit Bewertung der Ergebnisse und
sonstiger Nebenleistungen von Oberkante Erdplanum bis
Oberkante der Rohrleitungszone (i.M. 1,80 m tief)
Menge: 1,000 Stk

### Titel 05 KG 530 - Oberbau, Deckschichten

#### Bereich 05.01 KG 531 - Wege

##### Abschnitt 05.01.01 Einfassungen

**05.01.01.01 Wurzelsperre 1,5 mm**
Wurzelschutzfolie gegen zukünftige Wurzelaufwerfungen in seitlichen Anschlussbereichen zu Gehwegen und Sandspielflächen liefern und fachgerecht einbauen, einschl. Herstellen der erforderlichen Gräben, wiederverfüllen und anderer Nebenarbeiten. Der Einbau erfolgt senkrecht zur Oberkante Gelände.

Tiefe:  60 cm
Material: PE, wurzelfest
Materialstärke: 1,5 mm
Menge: 62,000 m

**05.01.01.02 Unterlage profilieren**
Unterlage profilieren, zur Aufnahme einer Tragschicht ohne Bindemittel, Auf- und Abtrag bis 5 cm, zulässige Abweichung von der Sollhöhe +/- 2 cm.
Menge: 59,000 m²

**05.01.01.03 Betonbord TB 8/40 grau**
Bordstein aus Beton, DIN EN 1340, Maße DIN 483,Typ DIT - DIN 483 TB 80/400/1000 mm, einseitig gefast, Farbe: betongrau, mit Fundament und beidseitiger Rückenstütze aus Beton mit einer Zusammensetzung C 20/25 DIN EN 206 und DIN 1045-2, Bettungsdicke 20 cm, Breite der Rückenstütze 15 cm liefern und als Anfahrschutz für die Mülltonnen und als Einfassung der Betonsteinflächen unter den Gitterosten gemäß Plan engfugig +10cm über fertiger Pflasterfläche fachgerecht einbauen. E.P. gilt einschließlich aller Erdarbeiten und Zuschnitte
Menge: 33,000 m

**05.01.01.04 Betonbord TB 8/25 grau**
Bordstein aus Beton, DIN EN 1340, Maße DIN 483,Typ DIT - DIN 483 TB 80/250/1000 mm, einseitig gefast, Farbe: betongrau, mit Fundament und beidseitiger Rückenstütze aus Beton mit einer Zusammensetzung C 20/25 DIN EN 206 und DIN 1045-2, Bettungsdicke 20 cm, Breite der Rückenstütze 15 cm liefern und als Einfassung der Betonsteinflächen gemäß Plan engfugig entweder -0,5cm oder +3cm unter/über fertiger Wegeoberkante fachgerecht einbauen. E.P. gilt einschließlich aller Erdarbeiten und Zuschnitte
Menge: 344,000 m

**05.01.01.05 RadiusBetonbord TB 8/25 grau, 1,0m**
wie Pos. vor, jedoch als Radiusbord.
Außenbogen: 1,0m
Menge: 26,000 St

**05.01.01.06 RadiusBetonbord TB 8/25 grau, 0,5m**
wie Pos. vor, jedoch als Radiusbord.
Außenbogen: 0,5m
Menge: 5,000 St

**05.01.01.07 Betonkantenstein 6/25 grau**
Bordstein aus Beton, DIN EN 1340, Maße DIN 483,Typ DIT - DIN 483 TB 60/250/1.000 mm, einseitig gefast, Farbe: betongrau, mit Fundament und beidseitiger Rückenstütze aus Beton mit einer Zusammensetzung C 15/20 DIN EN 206 und DIN 1045-2, Bettungsdicke 10 cm, Breite der Rückenstütze 10 cm liefern und als Abgrenzung der Pflanzflächen gemäß Plan engfugig fachgerecht einbauen. E.P. gilt einschließlich aller Erdarbeiten und Zuschnitte
Menge: 58,000 m

**05.01.01.08 Kies 16/32 D 10cm Traufstreifen**
Schüttung aus Seekies, Körnung 16/32, Schichtdicke 20 cm, als Spritzschutzstreifen, Breite der Schüttung 30 cm, einschl. Unterlage aus Kunststofffolie, lichtundurchlässig, Dicke 0,5 mm.
Menge: 25,000 m²

**05.01.01.09 Schutzlage Noppenbahn D 8 mm**
Bautenschutz- und Dränmatte FKD 10 mit aufkaschiertem Filtervlies liefern und als Schutz und Vertikaldränage erdberührter Bauteile im Bereich der Perimeterdämmung bis unter OK Gelände fachgerecht verlegen und hinter der Fassadenrinne an der Fassade bis OK Rinne hochziehen. Vor der Montage der Bahn muss die Abdichtung durchgetrocknet sein. Hinweis: Bautenschutzmatte mit Noppen und Vlies weg vom Gebäude einbauen.
Einsatzbereich: Gebäude umlaufend
Eigenschaften: Bautenschutz gem. DIN 18195, Mit CE-Kennzeichen, Material Kern: HDPE
Material Filterschicht: Polypropylen PP
Festigkeitsklasse Filterschicht: GRK 2
Gewicht Filterschicht: ca. 135 g/m²
Druckfestigkeit (bei 18% Stauchung): 400 kN/m²
Entwässerungsleistung geprüft bei 2% Gefälle: 0,45 l/(m*s)
Gesamtnenndicke: ca.10 mm
Gesamtgewicht: 750 g/m²
liefern und fachgerecht verlegen inkl. aller Zuschnitte.

Der Schutzstreifen schließt an die bauseits vorhandene Noppenbahn an. Breite des Streifens ca. 30cm.
Menge: 135,000 m

**05.01.01.10 Schutzlage Noppenbahn bauseits einbauen**
Ende, ca. 30cm hoch, der bauseits vorhandenen Noppenbahn mit Filtervlies fachgerecht einbauen, bis unter die Abkantung der Fassadenrinnen hochführen, einschl. Anpassung und höhengerechten Zuschnitt.
Menge: 135,000 m

##### Abschnitt 05.01.02 Zuwegungen und Aufenthaltsflächen

**05.01.02.01 Unterlage profilieren**
Unterlage profilieren, zur Aufnahme einer Tragschicht ohne Bindemittel, Auf- und Abtrag bis 5 cm, zulässige Abweichung von der Sollhöhe +/- 2 cm.
Menge: 494,000 m²

**05.01.02.02 STS Bk0,3 D 25cm**
Schottertragschicht liefern und fachgerecht herstellen, Belastungsklasse RStO 12 Bk0,3, Verdichtungsgrad mind. DPr 1, aus Baustoffgemisch für Schottertragschicht, natürliche Gesteinskörnung TL Gestein, Körnung 0/32, Schichtdicke 25 cm, Infiltrationsbeiwert ki größer gleich 1 x 10 hoch minus 5 m/s, Rand mit Neigung 1:1,5, abgerechnet wird die für diese Schicht geforderte Breite bis zur Mitte der Randausbildung.
Menge: 494,000 m²

**05.01.02.03 Betonpflaster 40x20x8cm grau**
Pflasterstein aus Beton nach DIN EN 1338, Qualität DI(K) mit 7 mm Drainfuge, mit angeformten, verschiebesicheren Verbundabstandhaltern, R5/2mm gefasten Kanten und einer betonglatten einfarbigen Oberfläche aus Natursteinkörnungen. Produkt aus klimaneutraler Produktion (CCF-Zertifizierung) mit Vorlage eines nach GRI-Standard aufgebauten und nach AA1000 geprüften, verifizierten und zertifizierten Nachhaltigkeitsberichtes.
Betonstein-Pflaster als Flächenbefestigung fachgerecht herstellen. Die Verlegevorschriften des Herstellers sowie die Angaben der DIN 18318 der ZTV Pflaster-StB 20 und dem Merkblatt für Versickerungsfähige Verkehrsflächen (MVV) sind zu beachten.

Rastermaße: 40 x 20 cm; Dicke 8 cm

Liefern und in 4 cm (verdichteter Zustand) Bettungsmaterial Splitt 2/5 mm gemäß dem Prüfzeugnis "Versickerungsleistung" fachgerecht verlegen. Die Fugen sind mit einem Edelsplitt 1/3 mm zu schließen. Der Baugrund hat eine Wasserdurchlässigkeit von kf > 5,4*10-5 m/s aufzuweisen. (Für die Tragschicht gilt: kf > 5,0*10-5 m/s.).

Die Pflastersteine sind gemäß den Angaben der Bauleitung nach festgelegten Verlegemustern einzubauen. Nach dem Verlegen ist in Abständen von 2 m die Fläche auszurichten und die Rechtwinkligkeit zu überprüfen. Das Schließen der Fugen muss kontinuierlich mit dem Fortschreiten des Verlegens beibehalten werden.
Der saubere Pflasterbelag ist bei Steinhöhen bis einschließlich 10 cm mit einem Flächenrüttler mit einem Betriebsgewicht von 170 bis 200 kg und einer Zentrifugalkraft von 20 bis 30 kN bis zur Standfestigkeit abzurütteln. Der Belag darf nur im trockenen Zustand mit einer Plattengleitvorrichtung abgerüttelt werden.

Nach dem Abrütteln sind die Fugen erneut zu schließen und überschüssiges Fugenmaterial unmittelbar zu entfernen. Abschließend ist eine Grundreinigung (Bauabschlussreinigung) mit Wasser und ggf. mit einem geeigneten Reinigungsmittel und Bürsten durchzuführen.

Die Leistungen verstehen sich einschließlich aller erforderlichen Nebenarbeiten. Das Einpassen von Steinen und der Pflasterschnitt ist im Einheitspreis einzurechnen.
Menge: 494,000 m²

##### Abschnitt 05.01.03 Fahrradstellplätze

**05.01.03.01 Unterlage profilieren**
Unterlage profilieren, zur Aufnahme einer Tragschicht ohne Bindemittel, Auf- und Abtrag bis 5 cm, zulässige Abweichung von der Sollhöhe +/- 2 cm.
Menge: 38,000 m²

**05.01.03.02 STS N1 D 15 cm**
Schottertragschicht liefern und fachgerecht herstellen, Nutzungskategorie 1 gemäß FLL-ZTV Wegebau, Verdichtungsgrad mind. DPr 1, aus Baustoffgemisch für Schottertragschicht, natürliche Gesteinskörnung TL Gestein, Körnung 0/32, Schichtdicke 15 cm, Infiltrationsbeiwert ki größer gleich 1 x 10 hoch minus 5 m/s, Rand mit Neigung 1:1,5, abgerechnet wird die für diese Schicht geforderte Breite bis zur Mitte der Randausbildung.
Menge: 38,000 m²

**05.01.03.03 Betongitterstein 40x60x8cm**
begrünbare Flächenbefestigung zur Retention von Niederschlagsabflüssen von Verkehrsflächen aus Vorsatzbeton mit hochfester Quarzkörnung und UV-beständigen Eisenoxidfarben, Oberfläche naturbelassen, Bewertungsgruppe nach DIN 51130: R13, Rasenkammern 90 x 90 mm diagonal im Winkel von 45° angeordnet, mit Minifase, liefern und nach DIN 18318 und gemäß der Herstelleranagen verlegen, in profilgerechter Lage, Abweichung der Oberfläche von der Sollhöhe ±20 mm, Abweichung von der Ebenheit nach TP Eben bei 4 m Messstrecke = 10 mm, Querneigung = 1,0 % bis maximal 5,0 % gemäß Merkblatt für versickerungsfähige Verkehrsflächen (MVV).
Abmessungen (L/B/H): 60 x 40 x 8 cm, Farbe grau
ZTV Wegebau, Nutzungskategorie N2, einschließlich Lieferung und Herstellung der Bettung, Stärke i.M. 4cm aus Brechsand-Splitt-Gemisch 0/5mm, einschlielich Verfugung als sickerfähige, dauerhafte Rasenfuge gem. TL Gestein-StB 04 + TL Pflaster-StB 06 + ZTV Pflaster StB 06 nach Richtlinie für die Planung, Ausführung und Unterhaltung von begrünbaren Flächenbefestigungen, Regelbauweise BB 1 / BB 2 / BB 3 (Pkt. 5.4.2.4 mit Tabelle 11, empfohlene Sieblinie Abb. 11): Mischung Substrat gem. TL-Gestein-StB 04 mit Oberboden/Bodenverbesserungsstoffen und Dünger gem. DIN 18915 bestehend aus:
Körnung 0-4G mm bis 0-8G mm gem. DIN EN 933-1
Oberboden = 1 Masse-% und = 3 Masse% gem. DIN 18128
Die Filterstabilität gegenüber dem Bettungsmaterial ist nachzuweisen.
Die Leistungen verstehen sich einschließlich aller erforderlichen Nebenarbeiten. Das Einpassen von Steinen und der Pflasterschnitt ist im Einheitspreis einzurechnen.
Menge: 38,000 m²

##### Abschnitt 05.01.04 Leitsystem

**05.01.04.01 Unterlage profilieren**
Unterlage profilieren, zur Aufnahme einer Tragschicht ohne Bindemittel, Auf- und Abtrag bis 5 cm, zulässige Abweichung von der Sollhöhe +/- 2 cm.
Menge: 82,000 m²

**05.01.04.02 STS Bk0,3 D 25 cm**
Schottertragschicht liefern und fachgerecht herstellen, Belastungsklasse RStO 12 Bk0,3, Verdichtungsgrad mind. DPr 1, aus Baustoffgemisch für Schottertragschicht, natürliche Gesteinskörnung TL Gestein, Körnung 0/32, Schichtdicke 25 cm, Infiltrationsbeiwert ki größer gleich 1 x 10 hoch minus 5 m/s, Rand mit Neigung 1:1,5, abgerechnet wird die für diese Schicht geforderte Breite bis zur Mitte der Randausbildung.
Menge: 82,000 m²

**05.01.04.03 Waschbetonplatten 40x40x4cm weiß**
Betonplatte nach DIN EN 1339 (Klasse P, K, A, D, S, I), Oberfläche strukturiert, wassergestrahlt / gewaschen, mit freigelegter Gesteinskörnung, Kanten fein gefast, weiße Körnung, Rundkorn 6/12mm, Frost- und tausalzbeständig, Bewertungsgruppe nach DIN 51130: R11 liefern und auf ein Fundament aus Beton mit einer Zusammensetzung C 20/25 DIN EN 206 und DIN 1045-2, Bettungsdicke 9 cm, lage und höhengerecht zum angrenzenden Pflasterbelag einbauen.
Die Leistungen verstehen sich einschließlich aller erforderlichen Nebenarbeiten. Das Einpassen von Platten und der Plattenschnitt ist im Einheitspreis einzurechnen.
Menge: 82,000 m²

##### Abschnitt 05.01.05 Nebengebäude KiWa und SG

**05.01.05.01 Unterlage profilieren**
Unterlage profilieren, zur Aufnahme einer Tragschicht ohne Bindemittel, Auf- und Abtrag bis 5 cm, zulässige Abweichung von der Sollhöhe +/- 2 cm.
Menge: 76,000 m²

**05.01.05.02 STS N1 D 15 cm**
Schottertragschicht liefern und fachgerecht herstellen, Nutzungskategorie 1 gemäß FLL-ZTV Wegebau, Verdichtungsgrad mind. DPr 1, aus Baustoffgemisch für Schottertragschicht, natürliche Gesteinskörnung TL Gestein, Körnung 0/32, Schichtdicke 15 cm, Infiltrationsbeiwert ki größer gleich 1 x 10 hoch minus 5 m/s, Rand mit Neigung 1:1,5, abgerechnet wird die für diese Schicht geforderte Breite bis zur Mitte der Randausbildung.
Menge: 66,000 m²

**05.01.05.03 Betonpflaster 10x20x8cm grau**
Rechteckpflaster aus Betonstein, Format 20/10/8 cm, begehbar
für Flächen der Nebengebäude gemäß Lageplan liefern und herstellen inklusive Bettung und aller benötigten Halbsteine.

Pflastersteinsystem aus Beton nach DIN EN 1338. Die Verlegevorschriften des Herstellers und die Angaben der DIN 18318 sowie der ZTV Pflaster-StB 06 sind zu beachten.

Farbe: grau

Verlegeart: Reihenverband im Halbsteinversatz quer zur Wegerichtung, Liefern und in 3-5 cm (verdichteter Zustand) Bettungsmaterial nach DIN 18318, in kornabgestuftem Splittsandgemisch der Körnung 0/5 mm, fachgerecht verlegen. Die Filterstabilität von Fuge, Bettung und Tragschicht ist zu gewährleisten. Ein Fugenabstand nach DIN 18318 von 3-5 mm ist unbedingt einzuhalten. Das Schließen der Fugen muss kontinuierlich mit dem Fortschreiten des Verlegens mit Fugenmaterial aus Brechsand gemäß DIN 18318 bzw. ZTV Pflaster-StB 06 erfolgen.

Der saubere Pflasterbelag ist mit einem Flächenrüttler mit einem Betriebsgewicht von 170 bis 200 kg und einer Zentrifugalkraft von 20 bis 30 kN bis zur Standfestigkeit abzurütteln. Der Belag darf nur im trockenen Zustand und mit Plattengleitvorrichtung abgerüttelt werden. Nach dem Abrütteln sind die Fugen erneut bis zum vollständigen Fugenschluss zu schließen. Hierzu wird das Fugenmaterial unter Wasserzugabe eingeschlämmt.

Die Leistungen verstehen sich einschließlich aller erforderlichen Nebenarbeiten und Pflasterschnitt. Das Einpassen von Steinen ist im Einheitspreis einzurechnen.
Menge: 66,000 m²

**05.01.05.04 Betonpflaster 10x20x8cm grau als Einfassung**
Betonsteinpflaster als einzeiliger Binder (lange Seite
quer zur Laufrichtung) mit Material entsprechend der
Position davor verlegen. Einbau mit 12 cm Bettung und
Rückenstütze als Einfassung und Abschlussreihe entlang
der Pflasterflächen und Sockelblech in den Nebengebäuden.
Erzeugnis: Betonsteinpflaster
Pflastersteinsystem: Rechteckpflaster der entsprechenden Pflastersteinposition. Format: 10/20/8 cm Farbe: betongrau
Menge: 50,000 m

**05.01.05.05 Zulage Handeinbau Bodenbelag**
*** Pauschalposition
Zulage für die Herstellung der Einfassungen in Beton und des Bodenbelags aus den vorherigen Positionen 03.05.01.05.01-03.05.01.05.04 nach der Errichtung der Nebengäude.
Die Nebengebäude werden als Holzkonstruktion auf Stützenfüßen mit Holzverkleidung errichtet.
Die lichte Weite der Türöffnungen beträgt ca. 1,26m.
Maße der Nebengebäude:
KiWA-Raum: 4,5x8x2,26 m (lichte Höhe) mit 1 Tür
Spielgeräte-Raum: 5x8x2,26 m (lichte Höhe) mit 2 Türen und Trennwand in der Mitte
Menge: 1,000 psch

#### Bereich 05.02 KG 534 - Stellplätze

**05.02.01 Unterlage profilieren**
Unterlage profilieren, zur Aufnahme einer Tragschicht ohne Bindemittel, Auf- und Abtrag bis 5 cm, zulässige Abweichung von der Sollhöhe +/- 2 cm.
Menge: 54,000 m²

**05.02.02 STS Bk1,0 D 30cm**
Schottertragschicht liefern und fachgerecht herstellen, Belastungsklasse RStO 12 Bk0,3, Verdichtungsgrad mind. DPr 1, aus Baustoffgemisch für Schottertragschicht, natürliche Gesteinskörnung TL Gestein, Körnung 0/32, Schichtdicke 30 cm, Infiltrationsbeiwert ki größer gleich 1 x 10 hoch minus 5 m/s, Rand mit Neigung 1:1,5, abgerechnet wird die für diese Schicht geforderte Breite bis zur Mitte der Randausbildung.
Menge: 54,000 m²

**05.02.03 Betonpflaster 40x20x8cm grau**
Betonstein-Pflaster als Flächenbefestigung fachgerecht herstellen. Die Verlegevorschriften des Herstellers sowie die Angaben der DIN 18318 der ZTV Pflaster-StB 20 und dem Merkblatt für Versickerungsfähige Verkehrsflächen (MVV) sind zu beachten.

Rastermaße: 40x20cm cm; Dicke 8 cm

Liefern und in 4 cm (verdichteter Zustand) Bettungsmaterial Splitt 2/5 mm gemäß dem Prüfzeugnis "Versickerungsleistung" fachgerecht verlegen. Die Fugen sind mit einem Edelsplitt 1/3 mm zu schließen. Der Baugrund hat eine Wasserdurchlässigkeit von kf > 5,4*10-5 m/s aufzuweisen. (Für die Tragschicht gilt: kf > 5,0*10-5 m/s.).

Die Pflastersteine sind gemäß den Angaben der Bauleitung nach festgelegten Verlegemustern einzubauen. Nach dem Verlegen ist in Abständen von 2 m die Fläche auszurichten und die Rechtwinkligkeit zu überprüfen. Das Schließen der Fugen muss kontinuierlich mit dem Fortschreiten des Verlegens beibehalten werden.
Der saubere Pflasterbelag ist bei Steinhöhen bis einschließlich 10 cm mit einem Flächenrüttler mit einem Betriebsgewicht von 170 bis 200 kg und einer Zentrifugalkraft von 20 bis 30 kN bis zur Standfestigkeit abzurütteln. Der Belag darf nur im trockenen Zustand mit einer Plattengleitvorrichtung abgerüttelt werden.

Nach dem Abrütteln sind die Fugen erneut zu schließen und überschüssiges Fugenmaterial unmittelbar zu entfernen. Abschließend ist eine Grundreinigung (Bauabschlussreinigung) mit Wasser und ggf. mit einem geeigneten Reinigungsmittel und Bürsten durchzuführen.

Die Leistungen verstehen sich einschließlich aller erforderlichen Nebenarbeiten. Das Einpassen von Steinen und der Pflasterschnitt ist im Einheitspreis einzurechnen.
Menge: 54,000 m²

**05.02.04 Markierung Sonderstellplätze weiß**
Liefern und fachgerechtes Aufbringen eines Bodenpiktogramms "Rollstuhlfahrer" zur eindeutigen Kennzeichnung von barrierefreien Stellplätzen gemäß StVO und RMS, ca. 1.000 mm x 735 mm (Standardgröße nach RMS) mit einer witterungsbeständigen, abriebfesten und farbtonstabilen, 2-komp. Polyurethan- Markierungsfarbe. Mindestens P7 (Prüfung nach DIN EN 13197 für höchste Überrollbarkeiten/Verschleißfestigkeit). Verkehrsweiß (RAL 9016), lichtecht. Einschließlich werkseitig beigemischter bzw. nachgestreuter Griffigkeitsmittel (SRT-Wert = 45 bis 50) und Reflexglasperlen für erhöhte Nachtsichtbarkeit bei Nässe und Trockenheit. Der Untergrund ist vorab fachgerecht zu reinigen und ggf. mit einem herstellerspezifischen Primer vorzubehandeln.
Menge: 2,000 St

#### Bereich 05.03 KG 535 - Spiel- und Sportfläche

*Hinweis: Hinweis Randverzahnung Krallnut*
Die Einfassungsplatte wird auf den ersten ca. 7 cm mit der Deckschicht des Belages in einer Stärke von 13mm überzogen, damit eine Verzahnung mit dem Kunststoffbelag entstehen kann. Der Mehraufwand für das Verfüllen dieser Krallnut ist in die Einheitspreise einzukalkulieren und wird nicht gesondert vergütet.

**05.03.01 Unterlage profilieren**
Unterlage profilieren, zur Aufnahme einer Tragschicht ohne Bindemittel, Auf- und Abtrag bis 5 cm, zulässige Abweichung von der Sollhöhe +/- 2 cm.
Menge: 175,000 m²

**05.03.02 Einfassungsplatte Spielfeld 25x50x7cm**
Sport-Einfassungsplatte nach DIN EN 1339, mit Krallnut und Anschlagsteg für Kunststoff-Belag aus Beton C35/45 entsprechend EN 206-1, Maße B/H: 25/7 cm, sichtbar min. 15 cm, Länge: 50 cm, Oberkante gefast, liefern sowie höhen- und fluchtgerecht in gerader Strecke verlegen und nach Herstellervorschrift auf einem ca. 15 bis 20 cm starken Betonbett mit seitlichen Abstützungen aus mindestens Betongüte C20/25 einbauen.
Die Platte ist im vertieften Teil mit Kunststoff-Belag bauseits zu beschichten. Die freie Betonfläche erhält keine Kunststoffbeschichtung. An der Unterseite der Platte befindet sich eine entsprechende Ausformung zur Sicherstellung des dauerhaften Verbundes mit dem Betonbett. Einschlielich Herstellen von Dehnungsfugen im Abstand von ca. 10 Meter, durch Einbau eines geschlossenzelligen Elastomer-Fugenprofils.
Menge: 52,000 m

**05.03.03 STS Bk0,3 0/32 D 21cm**
Schottertragschicht, Belastungsklasse RStO 12 Bk0,3, Verdichtungsgrad mind. DPr 1, aus Baustoffgemisch für Schottertragschicht, natürliche Gesteinskörnung TL Gestein, Körnung 0/32, Schichtdicke 21 cm, Infiltrationsbeiwert ki größer gleich 1 x 10 hoch minus 5 m/s, Rand mit Neigung 1:1,5, abgerechnet wird die für diese Schicht geforderte Breite bis zur Mitte der Randausbildung.
Menge: 162,000 m²

**05.03.04 TS Asphalt offenporig PA8 D 70mm**
Asphalttragschicht für Kunststofffläche, in offenporiger Bauweise, Mischgutart PA 8 TL Asphalt-StB, Schichtdicke 70 mm, zulässige Abweichung von der Ebenheit bei Messpunktabstand 1 m Stichmaß kleiner gleich 3 mm, bei 4 m kleiner gleich 8 mm.
Menge: 162,000 m²

**05.03.05 Kunststoffläche 2-lagig EPDM 20 mm**
Kunststoff-Sportbelag, Belagstyp B, für Mehrzweck-Sportanlagen gemäß DIN EN 14877:2013-12, schüttbeschichtet, Gesamtdicke: ca. 20 mm, gem. DIN EN 14877:2013, DIN 18035-6:2014 und RAL-GZ 943/1:2014 o. glw., wasserdurchlässig, liefern und fachgerecht fugenlos einbauen, inkl. Einbau in die Krallnuten. Die Unter- und Oberschichten sind in zwei getrennten Arbeitsgängen aufzubringen, wobei die Oberschicht im Schüttverfahren einzubauen ist.
Typ: wasserdurchlässiger Kunststoffbelag in Sandwich- Bauweise (Belagstyp B).
Unterschicht: Polyurethan-gebundenes Gummigranulat, Stärke: 10 mm
Oberschicht: Polyurethan-gebundenes Gummigranulat, gem. noch zu bemusternder Farbmischung, Stärke: 10 mm
Material: EPDM-Granulat, flachgelagert, Körnung 1/3 mm, Farbmischung: 4-farbig > orange-gelb-rot in den Anteilen
50 % Leuchtorange - 20 % Leuchtgelb - 20 % Leuchtrot - 10 % Gelb. Vor Ausführung ist die Farbmischung zu bemustern.
Ausführung: aliphatisches Bindemittel, UV-beständig
Abweichung von der Nennhöhe: ± 10 mm
Randeinfassung: ± 5 mm, max. ± 2 mm je m
Spaltweite unter 4-m-Richtlatte: bis 8 mm

Vom Bieter anzugeben:
Angebotenes Produkt:
Hersteller:
Einbau durch:
1. Labor/Eignungsprüfung nach DIN EN 14877:2013
- Name Prüfinstitut:
- DIN EN ISO/IEC 17025-Registriernummer:
- Ausstellungsdatum:
- Prüfzeugnis-Nr.:
2. Umweltverträglichkeitsprüfung nach RAL-GZ 943-1 Abs.1-2.5
- Name Prüfinstitut:
- DIN EN ISO/IEC 17025-Registriernummer:
- Ausstellungsdatum:
- Prüfzeugnis-Nr.:
3. Gütenachweis gem. RAL-GZ 943/1:2014 o. glw.
- Name Prüfinstitut:
- DIN EN ISO/IEC 17025-Registriernummer:
- Ausstellungsdatum:
- Gütenachweis Nr.:
- Gütenachweis gültig bis:
Menge: 162,000 m²

**05.03.06 Markierung Spielfelder**
Linierung für ein Kleinspielfeld Fußball mit:
Außenlinie, Mittellinie, Mittelkreis D=0,2 und Torraumlinie und
Streetbasketballfeld mit: Außenlinie, 3m Radius und 7m Radius
mitttels PUR-Linierungsfarbe liefern, gem. bauseitigem Linierungsplan einmessen und aufbringen
Linienfarbe: weiß
Linienbreite: 5 cm
Menge: 1,000 St

**05.03.07 Beschichtung Deckel Bodenhülsen**
Beschichtung der klappbaren Deckel der Bodenhülsen.
Menge: 2,000 Stk

#### Bereich 05.04 KG 536 - Spielplatzflächen

##### Abschnitt 05.04.01 Einfassungen

**05.04.01.01 Wurzelsperre 1,5 mm**
Wurzelschutzfolie gegen zukünftige Wurzelaufwerfungen in seitlichen Anschlussbereichen zu Gehwegen und Sandspielflächen liefern und fachgerecht einbauen, einschl. Herstellen der erforderlichen Gräben, wiederverfüllen und anderer Nebenarbeiten. Der Einbau erfolgt senkrecht zur Oberkante Gelände.

Tiefe:  60 cm
Material: PE, wurzelfest
Materialstärke: 1,5 mm
Menge: 30,000 m

**05.04.01.02 Holzschwelle einlagig 14/20-24 cm**
Naturholzschwelle aus Robinienholz, roh krummschäftig, geschält, geschliffen und entsplintet, naturgewachsen und chemisch unbehandelt, halbrunde Außenseiten geschliffen, verschiedene Einzellängen liefern und fachgerecht gem. Plan mit punktueller Verankerung mit Erdnägeln, 1-lagig am Fuß der Böschung als Einfassung der Hackschnitzelfläche mit Fundament und beidseitiger Rückenstütze aus Beton mit einer Zusammensetzung C 20/25 DIN EN 206 und DIN 1045-2, Bettungsdicke 20 cm, Breite der Rückenstütze 15 cm einbauen. Die Schwellen sind so zu legen, dass keine Fang- und Quetschstellen entstehen. Die Enden sind, entsprechend dem natürlichen Wuchs, bündig "auf Stoß" herzustellen. Hangseitig ist eine Kiesdrainage, Breite ca. 5cm zur Ableitung des Wassers bis -2cm unter OK Holzschwelle einzubauen. Der E.P. gilt einschl. Unterbau, aller Nebenarbeiten und erforderlicher Technik.
Querschnitt: ca. 20-24 x 14cm
Längen: 200 - 300 cm
Einbauort: an der Spielfläche Ü3
Menge: 9,000 m

**05.04.01.03 Holzschwelle zweilagig 28/20-24 cm**
Naturholzschwelle aus Robinienholz, roh krummschäftig, geschält, geschliffen und entsplintet, naturgewachsen und chemisch unbehandelt, halbrunde Außenseiten geschliffen, verschiedene Einzellängen liefern und fachgerecht gem. Plan mit punktueller Verankerung mit Erdnägeln, 2-lagig am Fuß der Böschung und als Einfassung der Sandspielfläche mit Fundament und beidseitiger Rückenstütze aus Beton, bewehrt, mit einer Zusammensetzung C 20/25 DIN EN 206 und DIN 1045-2, Bettungsdicke 20 cm, Breite der Rückenstütze 15 cm einbauen. Die Schwellen sind so zu legen, dass keine Fang- und Quetschstellen entstehen. Die Enden sind, entsprechend dem natürlichen Wuchs, bündig "auf Stoß" herzustellen. Hangseitig ist eine Kiesdrainage, Breite ca. 5cm zur Ableitung des Wassers bis -2cm unter OK Holzschwelle einzubauen. Der E.P. gilt einschl. Unterbau, aller Nebenarbeiten und erforderlicher Technik.
Querschnitt: ca. 20-24 x 14cm
Längen: 200 - 300 cm
Einbauort: an der Sandspielfläche U3
Menge: 10,000 m

**05.04.01.04 Holzschwelle als Stufen 14/20-24 cm**
Naturholzschwelle aus Robinienholz, roh krummschäftig, geschält, geschliffen und entsplintet, naturgewachsen und chemisch unbehandelt, halbrunde Außenseiten geschliffen, verschiedene Einzellängen liefern und fachgerecht gem. Plan mit punktueller Verankerung mit Erdnägeln, als Holztreppe in der Böschung gemäß Detail einbauen. Die Schwellen sind mit ca. 16-20 cm Abstand zueinander und so zu legen, dass keine Fang- und Quetschstellen entstehen. Die Enden sind, entsprechend dem natürlichen Wuchs, bündig "auf Stoß" herzustellen. Auftrittsbreite insgesamt ca. 40 cm. Stufenbreite insgesamt unregelmäßig mindestens 1m bis ca. 1,20m. Der E.P. gilt einschl. Unterbau, aller Nebenarbeiten und erforderlicher Technik.
Querschnitt: ca. 20-24 x 14cm
Längen: 200 - 300 cm
Anzahl der Stufen: 2 x 9 Stk
Einbauort: jeweils an der Ecke des Gebäudes als Aufstieg auf den Hügel mit Anschluss an den gepflasterten Weg.
Menge: 20,000 m

**05.04.01.05 Einfassung Pflasterwall 30cm**
Kleinsteinpflaster nach Merkblatt für Flächenbefestigungen mit Pflastersteinen aus Naturstein für Außenbereiche EN 1342 und gemäß TL Pflaster StB06 liefern und in Passe als 0,2m breiter (Aufsicht) Wall (ca. 0,3m geneigte Fläche) hammerfest mit gleichmäßigem engem Fugenbild verlegen inkl. aller Nebenarbeiten. Möglicher Sortieraufwand für die jeweilige Verlegeart ist im Einheitspreis zu berücksichtigen.
Einbau: mit Fundament aus Beton mit einer Zusammensetzung C 20/25 DIN EN 206 und DIN 1045-2, Bettungsdicke mind. 20 cm. Baugrund und Tragschicht entsprechend vormodellieren. Verfugen mit wasserundurchlässigem Pflasterfugenmörtel. Alle Materialien frei von Ausblühungen verusachenden Stoffen!
Material: Granit, Mittelkorn, Klasse T1 F1 nach DIN EN 1342
Farbe: grau
Bearbeitung: allseitig gespalten
Nennmaße: 80-110 mm
Widerstandsfähig gegen Frost-Tau-Wechsel (F1)
Abrechnung nach ausgeführter Fläche in der Horizontalprojektion. Die Herkunft aus einem europäischen Steinbruch ist zwingend nachzuweisen.
Menge: 11,000 m²

**05.04.01.06 Einfassung Pflasterwall 50cm**
Kleinsteinpflaster nach Merkblatt für Flächenbefestigungen mit Pflastersteinen aus Naturstein für Außenbereiche EN 1342 und gemäß TL Pflaster StB06 liefern und in Passe als 0,3m breiter (Aufsicht) Wall (ca. 0,5m geneigte Fläche) hammerfest mit gleichmäßigem engem Fugenbild verlegen inkl. aller Nebenarbeiten. Möglicher Sortieraufwand für die jeweilige Verlegeart ist im Einheitspreis zu berücksichtigen.
Einbau: mit Fundament aus Beton mit einer Zusammensetzung C 20/25 DIN EN 206 und DIN 1045-2, Bettungsdicke mind. 20 cm. Baugrund und Tragschicht entsprechend vormodellieren. Verfugen mit wasserundurchlässigem Pflasterfugenmörtel. Alle Materialien frei von Ausblühungen verusachenden Stoffen!
Material: Granit, Mittelkorn, Klasse T1 F1 nach DIN EN 1342
Farbe: grau
Bearbeitung: allseitig gespalten
Nennmaße: 80-110 mm
Widerstandsfähig gegen Frost-Tau-Wechsel (F1)
Abrechnung nach ausgeführter Fläche in der Horizontalprojektion. Die Herkunft aus einem europäischen Steinbruch ist zwingend nachzuweisen.
Menge: 5,500 m²

##### Abschnitt 05.04.02 Fallschutzflächen

**05.04.02.01 Unterlage profilieren**
Unterlage profilieren, zur Aufnahme einer Tragschicht ohne Bindemittel, Auf- und Abtrag bis 5 cm, zulässige Abweichung von der Sollhöhe +/- 2 cm.
Menge: 84,000 m²

**05.04.02.02 Dränschicht Natursteinschotter 8/32 D 10cm**
Natursteinschotter-Tragschicht 8/32, 10 cm stark liefern und als Drainageschicht unter Holzhäckseln als Fallschutzbelag einbauen und verdichten. Frostsicheres Material, Schichtdicke: 10 cm, Zulässige Höhenabweichung: +/- 2 cm, Körnung: 8/32 mm. Abrechnung nach bearbeiteter Fläche und Auftragsprofilen in verdichtetem Zustand. Einschließlich Lieferung und Einbau Geotextil 100gr/m² als Trennvlies.
Menge: 84,000 m²

**05.04.02.03 Fallschutz Holzhackschnitzel D 40cm**
Holzhackschnitzel liefern und fachgerecht gemäß Herstellerangaben auf der Drainageschicht aus Natursteinschotter-Tragschicht der Position zuvor einbauen. Holzhackschnitzel mit TÜV-Bericht und TÜV-Zertifizierung nach DIN EN 1176-1:2024 und DIN EN 1177:2018, Prüfzeugnis zum Brandverhalten und zur Pflanzenverträglichkeit, mit Nachweis zur Einhaltung der Grenzwerte nach BBodSchV für bis zu 3 m Fallhöhe, befahrbar mit Rollstühlen frei von Holzschutz- und Imprägniermitteln, bestehend aus unbehandelten, geschredderten, trockenen Resthölzern (Innenfeuchte 15 - 20 %), ohne Rinden- und Laubanteile, kein Frischholz, Körnung ca. 5 - 50 mm, naturbelassen Einbaustärke: 45 cm. Holzhackschnitzel lose geschüttet aufbringen und nach natürlicher Sackung erneut auffüllen bis zur geforderten, oben genannten Endstärke.

Angebotenes Produkt:
Menge: 84,000 m²

##### Abschnitt 05.04.03 Sandspielflächen

**05.04.03.01 Grabeschutz Sandfläche**
Grabesperre unter Sandspielbereich gemäß Detailplanung herstellen wie folgt:
Material: Betonrasengittersteine 60/40, Stärke 8 cm, nicht eisenarmiert. Einbau bündig und dicht schließend 40 cm unter OK Sandspielfläche auf Geotextil über 10 cm herzustellender Dränschicht aus Kiessand 8/16 mm. Einschließlich der erforderlichen Erd-, Verdichtungsund Nebenarbeiten sowie Zuschnitt von Passplatten. Abrechnung nach hergestellter Fläche.
Menge: 87,000 m²

**05.04.03.02 Spielsand 0/2mm D 40cm**
Zertifizierten Spielsand nach DIN (TÜV/GS) liefern und einbauen im Sandspielbereich, wie folgt:
Material: Spielsand 0/2 mm, verfügt über Anteil an bindigen Feinanteilen, nicht gewaschen, schadstoffrei mit Eignungsprüfung, Farbe beige/sandfarben, Einbaudicke im gesackten Zustand: mind. 40 cm. Das aktuelle Prüfzeugnis ist vor dem Einbau der Bauleitung unaufgefordert vorzulegen.
Abrechnung: Originallieferschein und Aufmaß
Menge: 39,000 m²

**05.04.03.03 Fallschutzsand 0,2/2mm D 40cm**
Zertifizierten Fallschutzsand nach DIN EN 1176-1 (TÜV/GS) liefern und einbauen im Sandspielbereich, wie folgt:
Material: Fallschutzsand 0,2/2 mm, ohne bindige Feinanteile, gewaschen, schadstoffrei mit Eignungsprüfung, Farbe beige/sandfarben, Einbaudicke im gesackten Zustand: mind. 40 cm. Das aktuelle Prüfzeugnis ist vor dem Einbau der Bauleitung unaufgefordert vorzulegen.
Abrechnung: Originallieferschein und Aufmaß
Menge: 48,000 m²

##### Abschnitt 05.04.04 Holzflächen

**05.04.04.01 Holzpodest 453x627cm**
*** Pauschalposition
Spieldeck 1, innerhalb Kronenbereiche von Bestandsbäumen einschließlich Unterkonstruktion liefern und herstellen gemäß Prinzipdetail 1 wie folgt:
Grundriss: Vieleck, ca. 3,0 - 4,07 x 4,53 - 6,27 m
Fundamente: Beton C20/25 als Pfahl im KG-Rohr, D ca.20 cm
Untergrund: Abdeckung mit lichtabsorbierendem Vlies.
Unterkonstruktion: Kanthölzer/ Konstruktionsvollholz aus sibirischer Lärche Maße ca. 100 x 240 mm
Belag: Bohlen aus sibirischer Lärche ca. D/B/: 36 x 120 mm, 4-seitig glatt, splitterfrei, geschliffen, Fugenbreite mind. 5 mm
Verbindungen: Die Dielen sind auf den Unterzügen von oben zu befestigen (verschrauben, inkl. vorbohren). Inkl. Lieferung aller Verbindungen in Edelstahl V2A und der dazu benötigten Edelstahlschrauben.
Ausführung als Podest, bündig an 3 Seiten an die Pflasterflächen anschließend und ca. 50 cm über Geländehöhe im Bereich des Bestandsbaumes (Birke) einschließlich Verkleidung mit Lochblech, Länge ca. 7,75 m, Höhe ca. 0,6 m, bis -10 cm ins Erdreich eingegraben.
Vor Montage ist eine vereinfachte Werkplanung zu erstellen und mit der Bauleitung abzustimmen. E.P. gilt einschließlich aller Nebenarbeiten, Fundamente und Zubehörteile.
Menge: 1,000 psch

**05.04.04.02 Holzpodest 140x583cm**
*** Pauschalposition
Spieldeck 2, innerhalb Kronenbereiche von Bestandsbäumen und Spielhügel einschließlich Unterkonstruktion liefern und herstellen gemäß Prinzipdetail 2 wie folgt:
Grundriss: rechteckig, ca. 1,4 x 2,83 m
Fundamente: Beton C20/25 als Pfahl im KG-Rohr, D ca. 20 cm
Untergrund: Abdeckung mit lichtabsorbierendem Vlies.
Unterkonstruktion: Kanthölzer/ Konstruktionsvollholz aus sibrischer Lärche Maße ca. 100 x 240 mm
Belag: Bohlen aus sibirischer Lärche ca. D/B/: 36 x 120 mm, glatt, splitterfrei, geschliffen
Verbindungen: Die Dielen sind auf den Unterzügen von oben zu befestigen (verschrauben, inkl. vorbohren). Inkl. Lieferung aller Verbindungen in Edelstahl V2A und der dazu benötigten Edelstahlschrauben.
Ausführung als Podest, ca. 10 cm über Geländehöhe einschließlich umlaufend geschlossener Verkleidung.
Vor Montage ist eine vereinfachte Werkplanung zu erstellen und mit der Bauleitung abzustimmen. E.P. gilt einschließlich aller Nebenarbeiten, Fundamente und Zubehörteile.
Menge: 1,000 psch

**05.04.04.03 Holzpodest 180x660cm**
*** Pauschalposition
Spieldeck 3, außerhalb Kronenbereiche von Bestandsbäumen einschließlich Unterkonstruktion liefern und herstellen wie folgt:
Grundriss: rechteckig, ca. 1,80 x 6,60 m
Unterbau: Schottertragschicht, natürliche Gesteinskörnung TL Gestein, Körnung 0/32 mm, Schichtdicke 20 cm, Abdeckung mit lichtabsorbierendem Geotextil, GRK 3
Fundamente: Betongehwegplatten 40 x 40 x 4 cm auf 10 cm Bettung aus Beton C20/25, Verlegeraster (Achsmaß) an den Verlauf der Unterzüge angepasst.
Unterkonstruktion: Kanthölzer/ Konstruktionsvollholz aus sibirischer Lärche Maße ca. 45/70 mm, Achsabstand max. 50 cm, Verlegung auf Gummigranulatpads (3 mm Stark) an jeder Verschraubung
Belag: Bohlen aus sibirischer Lärche ca. D/B/: 36 x 120 mm, 4-seitig glatt, splitterfrei, geschliffen, Fugenbreite mind. 5 mm
Verbindungen: Die Dielen sind auf den Unterzügen von oben zu befestigen (verschrauben, inkl. vorbohren). Inkl. Lieferung aller Verbindungen in Edelstahl V2A und der dazu benötigten Edelstahlschrauben.
Ausführung als Podest, ca. 10 cm über Geländehöhe einschließlich umlaufend geschlossener Verkleidung.
Vor Montage ist eine vereinfachte Werkplanung zu erstellen und mit der Bauleitung abzustimmen. E.P. gilt einschließlich aller Nebenarbeiten, Fundamente und Zubehörteile.
Menge: 1,000 psch

##### Abschnitt 05.04.05 Prüfungen

**05.04.05.01 Sicherheitstechnische Abnahme**
Sicherheitstechnische Abnahme der montierten Spielgeräte nach DIN EN 1176 durch den TÜV oder einer anderen akkreditierten Prüforganisation.
Menge: 1,000 St

### Titel 06 KG 540 - Baukonstruktionen

#### Bereich 06.01 KG 541 - Einfriedungen

**06.01.01 Zaun Stahlgittermatte Doppelstabmatte H 1,8m**
Zaun mit Stahlgittermatten (Paneele) DIN EN 10223-7, als Doppelstabmatte, Höhe 1,80 m, Maschenweite 50/200 mm, Dicke der senkrechten Drähte 6 mm, waagerechte Profile als Doppelstab 8 mm, Befestigung mit Klemmplatten, Bodenabstand 5 cm, Einzelfeldlänge 2,5 m, Pfosten aus Stahlvierkantrohr S235 DIN EN 10219-2, mit Gittermattenhalterungen, Querschnitt 60/40 mm, Kopf verschlossen mit Aluminiumkappe, feuerverzinkt DIN EN ISO 1461, liefern und fachgerecht einbauen. E.P. gilt einschließlich Fundamente aus Beton C20/25.

Angebotenes Produkt:
Menge: 214,500 m

**06.01.02 Zaun Stahlgittermatte Doppelstabmatte H 2,4m**
wie Pos. vor, jedoch Zaunhöhe 2,4m.

Angebotenes Produkt:
Menge: 12,500 m

**06.01.03 Drehflügeltor Zaun 2-flg. asym. H 1,8m**
Drehflügeltor für Zaun, handbetätigt, 2-flügelig, asymmetrisch, Lichte Weite Geh-Flügel 125 cm, Lichte Weite Stand-Flügel 150 cm, Höhe 1,8 m, mit umlaufendem Rahmen, aus Stahlvierkantrohr S235 DIN EN 10219-2, Querschnitt 60/40 mm, Wanddicke 2 mm, Feldfüllung mit Stahlgitter, im Rahmen eingeschweißt, Stahlgittermatte (Paneel) DIN EN 10223-7, als Doppelstabmatte, Maschenweite 50/200 mm, Dicke der senkrechten Drähte 6 mm, waagerechte Profile als Doppelstab 8 mm, feuerverzinkt DIN EN ISO 1461, mit Einsteckschloss für Profilzylinder, Türknauf mit Kugelkopf außen, Drückergarnitur innen, beidseitig beweglich, mit Mittelverriegelung, Seitenfeststeller und Fangöse, Torpfosten aus Stahlvierkantrohr S235 DIN EN 10219-2, Querschnitt 80/80 mm, Wanddicke 3 mm, liefern und fachgerecht einbauen. E.P. gilt einschließlich Fundament aus Beton C20/25.

Angebotenes Produkt:
Menge: 1,000 St

**06.01.04 Drehflügeltor Zaun 2-flg. sym. H 1,8m**
Drehflügeltor für Zaun, handbetätigt, 2-flügelig, symmetrisch, lichte Weite 200 cm, Höhe 1,8 m, mit umlaufendem Rahmen, aus Stahlvierkantrohr S235 DIN EN 10219-2, Querschnitt 60/40 mm, Wanddicke 2 mm, Feldfüllung mit Stahlgitter, im Rahmen eingeschweißt, Stahlgittermatte (Paneel) DIN EN 10223-7, als Doppelstabmatte, Maschenweite 50/200 mm, Dicke der senkrechten Drähte 6 mm, waagerechte Profile als Doppelstab 8 mm, feuerverzinkt DIN EN ISO 1461, mit Einsteckschloss für Profilzylinder, Drückergarnitur außen, Kidloc - Sicherheitsknauf als Halbdrücker aus Aluminium und Polyamid innen, beidseitig beweglich, mit Mittelverriegelung, Seitenfeststeller und Fangöse, Torpfosten aus Stahlvierkantrohr S235 DIN EN 10219-2, Querschnitt 80/80 mm, Wanddicke 3 mm, liefern und fachgerecht einbauen. E.P. gilt einschließlich Fundament aus Beton C20/25.

Angebotenes Produkt:
Menge: 2,000 St

**06.01.05 Drehflügeltür Zaun Weite 125cm H 1,8m**
Drehflügeltür für Zaun, handbetätigt, lichte Weite 125 cm, Höhe 1,8 m, mit umlaufendem Rahmen, aus Stahlvierkantrohr S235 DIN EN 10219-2, Querschnitt 60/40 mm, Wanddicke 2 mm, Feldfüllung mit Stahlgitter, im Rahmen eingeschweißt, Stahlgittermatte (Paneel) DIN EN 10223-7, als Doppelstabmatte, Maschenweite 50/200 mm, Dicke der senkrechten Drähte 6 mm, waagerechte Profile als Doppelstab 8 mm, feuerverzinkt DIN EN ISO 1461, mit Einsteckschloss für Profilzylinder, Türknauf mit Kugelkopf außen, Drückergarnitur innen, Torpfosten aus Stahlvierkantrohr S235 DIN EN 10219-2, Querschnitt 80/80 mm, Wanddicke 3 mm, liefern und fachgerecht einbauen.E.P. gilt einschließlich Fundament aus Beton C20/25.

Angebotenes Produkt:
Menge: 1,000 St

**06.01.06 Drehflügeltür Zaun Weite 150cm H 1,8m**
Drehflügeltür für Zaun, handbetätigt, lichte Weite 150 cm, Höhe 1,8 m, mit umlaufendem Rahmen, aus Stahlvierkantrohr S235 DIN EN 10219-2, Querschnitt 60/40 mm, Wanddicke 2 mm, Feldfüllung mit Stahlgitter, im Rahmen eingeschweißt, Stahlgittermatte (Paneel) DIN EN 10223-7, als Doppelstabmatte, Maschenweite 50/200 mm, Dicke der senkrechten Drähte 6 mm, waagerechte Profile als Doppelstab 8 mm, feuerverzinkt DIN EN ISO 1461, mit Einsteckschloss für Profilzylinder, Türknauf mit Kugelkopf außen, Drückergarnitur innen, Torpfosten aus Stahlvierkantrohr S235 DIN EN 10219-2, Querschnitt 80/80 mm, Wanddicke 3 mm, liefern und fachgerecht einbauen. E.P. gilt einschließlich Fundament aus Beton C20/25.

Angebotenes Produkt:
Menge: 1,000 St

**06.01.07 Briefkastenanlage 8er freistehend**
Anlagentyp: Freistehende Anlage zum Einbetonieren
Gesamtmaße: (689 x 412 x 1.040 mm)
bestehend aus:

- 8 x horizontaler Briefkasten 300 x 110 x 380mm
- nach EN13724
- 8 x Einwurfklappe 265 x 35 mm
(zur Verfügung stehende Einwurföffnung: 265 x 35 mm)
- 8 x Schloss inkl. 2 Schlüssel
- 8 x Sicherheits-Namensschild unter der Einwurfklappe

1x Beschriftungskasten 601 x 220 x 380 mm (BHT) mit einer auf der Entnahmeseite sichtbar verschraubten Blende
- hinterleuchtete Durchgravur mit weißem (milchig-transparentem) Acryl hinterlegt
- beleuchtet, ohne Dämmerungsschalter
(12 Volt DC, 4000 Kelvin Tageslicht, IP65, Anschluss über separates Netzteil)
- Schriftart: Laser Sans Serif (ähnl.: Arial)
- Schrifthöhe: ca. 100 mm
- Text: 10

2 x Funktionskasten 300 x 440 x 380 mm
- Freisprechgitter horizontal (gelocht)
- 1x Modulstanzung für ein Kamera-/ Türlautsprecher-Modul
- nur Vorbereitung für den bauseitigen Moduleinbau Typ: Kamera 6-Draht 820C
- Maße Stanzung: Ausschnitt für Glasscheibe 76,5 x 44,5 mm (BH), Befestigung wird werkseitig vorbereitet:
hinter Frontplatte 4 Stk. Bolzen M4 x 20 mm
- 1x Modulstanzung für bauseitigen Schlüsseltresor und Verstärkung als Stahlplatte inkl. Halterung, verschraubt zur Montage des Schlüsseltresors im Funktionskasten, diebstahlsicher befestigt
- 4 Edelstahltaster mit Kunststoff-Namensschild, beleuchtet, ohne Dämmerungsschalter (12 Volt DC, 4000 Kelvin Tageslicht, IP65, Anschluss über separates Netzteil)
- 2 x Drehtür mit 2 x 3-Punkt-Verriegelung und jeweils 1 x Schloss inklusive 2 Schlüssel (Schließung: KB250)

1 x Rechteckständer, seitlich, Rechteckrohr 40 x 80 mm zum einbetonieren
- Anlagenhöhe ab OKF: 1.800 mm
- zzgl. Einbetoniertiefe: 600 mm
- Gesamtgestelllänge: 2.400 mm

1x enganliegende Verkleidung, dreiteilig, mit integrierter nach vorn überstehender Regenkante, Dachverkleidung über Seitenverkleidung gekantet
- 1x Rückwand

Material / Farbe:
- Tür : verzinktes Stahlblech pulverlackiert
- Funktionskastentür/Blende : verzinktes Stahlblech pulverlackiert
- Klappe : Aluminium pulverlackiert
- Verkleidung : Aluminium pulverlackiert
- Rückwand : Aluminium pulverlackiert
- Gestell : Aluminium pulverlackiert
- Farbe Anlage : RAL 9006 Weißaluminium
liefern und gemäß Herstellerangaben fachgerecht einbauen.
E.P. gilt einschließlich Fundament aus Beton C20/25.

Angebotenes Produkt:
Menge: 1,000 St

#### Bereich 06.02 KG 544 - Rampen, Treppen, Tribünen

**06.02.01 Streifenfundament C20/25 B 50cm T 80cm**
Streifenfundament für Landschaftsbauarbeiten, aus Beton C 20/25 DIN EN 206, Breite 50 cm, Tiefe 80 cm.
Menge: 7,000 m

**06.02.02 Blockstufe Betonfertigteil Länge 100cm**
Blockstufe als Betonfertigteil, Festigkeitsklasse C30/37 nach DIN EN 13198, Rutschhemmung R13, Stufenlänge 100 cm, Oberfläche einschichtig mit Natursteinkörnung, ringsherum sichtbetonglatt, Oberfläche ringsherum 8 mm entlang der Trittfläche sichtbetonglatt, mittig leicht strukturierter Auftritt, Kanten rundum gefast (5 mm), Setzstufenhöhe 15 cm, Trittstufenbreite 35 cm, liefern und gemäß Herstellerangaben mit Fundament aus Beton mit einer Zusammensetzung C 20/25
DIN EN 206 und DIN 1045-2, Dicke '20' cm fachgerecht
einbauen. Stufen auf Stoß verlegen. Die Antrittsstufe wird auf frostsicherer Gründung vorzugsweise in den noch frischen erdfeuchten und drainagefähigen Magerbeton unter Verwendung von Haftschlämme mit 1-2 %  Gefälle in Laufrichtung versetzt und ausgerichtet. Jede weitere Stufe ist mit ca. 3 cm Überdeckung in gleicher Weise zu verlegen. In jeder Stufenreihe sind die Höhen zu überprüfen und Korrekturen vorzunehmen. Folgende Sollfugenbreiten sind einzuhalten: Lagerfuge 5 mm +/-3 mm, Stoßfuge 5 mm +/-3 mm. Die Fugen dürfen nicht vefüllt werden.
Menge: 14,000 St

**06.02.03 Blockstufe Betonfertigteil Länge 50cm**
wie Pos. vor, jedoch als Stufenlänge 50 cm.
Menge: 10,000 St

**06.02.04 Markierung Stufenkante anthrazit**
Liefern und fachgerechtes Aufbringen eines Kontraststreifens zur eindeutigen Kennzeichnung der Stufenvorderkante mit einer witterungsbeständigen, abriebfesten und farbtonstabilen, 2-komp. Polyurethan- Markierungsfarbe. Mindestens P7 (Prüfung nach DIN EN 13197 für höchste Überrollbarkeiten/Verschleißfestigkeit). Anthrazit, lichtecht. Einschließlich werkseitig beigemischter bzw. nachgestreuter Griffigkeitsmittel (SRT-Wert = 45 bis 50). Der Untergrund ist vorab fachgerecht zu reinigen und ggf. mit einem herstellerspezifischen Primer vorzubehandeln.
Markierung der obersten und untersten Stufe je Treppenanlage.
Menge: 7,000 m

**06.02.05 Handlauf/ Geländer Edelstahl Durchm. 42,4mm**
Handlauf/ Geländer doppelt, für Treppe, im Außenbereich, gerader Lauf, einläufig, aus Edelstahl, rund, Handlaufdurchmesser 42,4 mm, liefern und gemäß Detail mit Schrauben auf der Treppe befestigen.
Überstand am Treppenanfang und Treppenende jeweils mind. 30cm. Enden nach unten abgerundet.
Höhe oberer Handlauf: 85cm
Höhe unterer Handlauf: 65cm
Menge: 3,600 m

#### Bereich 06.03 KG 545 - Überdachungen

**06.03.01 Pergola 3,70x4,90x2,30m**
Pergola, Pfosten aus Kantholz, Eiche, 12 Pfosten, Maße ca. 14/14 cm, allseitig gehobelt und gefast, Güteklasse I, lichte Höhe 2,16 m, Gesamthöhe 2,30 m, mit Pfostenträger aus Stahlprofil DIN EN ISO 1461, verzinkt, zum einbetonieren, Pfette aus Kantholz, Eiche, 7 Pfetten, Baulänge 3,70 m bis 4,90 m, Maße ca.14/14 cm, allseitig gehobelt und gefast, Güteklasse I, befestigen mit zimmermannsmäßiger Holzverbindung und korrosionsbeständigen Schrauben, liefern und fachgerecht einbauen. Vor Montage ist eine vereinfachte Werkplanung zu erstellen und mit der Bauleitung abzustimmen. E.P. gilt einschließlich aller Nebenarbeiten, Zubehörteile und Punktfundamenten aus Beton C20/25.
Menge: 1,000 St

### Titel 07 KG 550 - Technische Anlagen

#### Bereich 07.01 KG 551 - Abwasseranlagen

##### Abschnitt 07.01.01 Regenwasser

###### Bereich 07.01.01.01 Leitungen, Rinnen, Schächte

**07.01.01.01.01 Boden Graben lösen lagern T bis 2m**
Boden für Gräben der Entwässerungsleitungen, profilgerecht lösen, seitlich lagern, einschließlich Verbau, Breite der Sohle über 0,7 bis 0,8 m, Aushubtiefe bis 2 m, Homogenbereich 1, mit einer Bodengruppe SE DIN 18196 (Sand), Nicht verdichtungsfähigen Boden laden und entsorgen. Einschließlich Wiederverfüllen und Verdichten des entstandenen Arbeitsraumes.
Abrechnung Aushub nach Aufmaß offener Gräben (ohne Bodenlockerung). Länge ca. 15m
Menge: 25,000 m³

**07.01.01.01.02 Fassadenrinne NW 250mm**
Drainagerinne, Klasse A15, Nennweite 250mm, aus Stahl 1,5mm, feuerverzinkt DIN EN ISO 1461, geschlitzt mit integrierter Kiesfangleiste, seitlich stufenlos höhenverstellbar ca. 80-110mm mit nach außen gekanteten Rostauflagen und Abdeckung aus verzinktem Stahl, als Maschenrost 30/10mm, einschließlich Zubehör liefern und in den Laibungen der Fenster gemäß Herstellerangaben einbauen. 14 Teillängen.

Angebotenes Produkt:
Menge: 34,700 m

**07.01.01.01.03 Entwässerungsrinne NW 100**
Entwässerungsrinne entsprechend DIN EN 1433 und DIN V 19580 mit integriertem Kantenschutz aus verzinktem Stahl aus Frost / Tausalz beständigem Polymerbeton, mit schraubloser Sicherheitsarretierung Drainlock mit V-Querschnitt liefern und nach Einbauanleitung des Herstellers einbauen. Inkl. aller Erd-, Fundament- und Nebenarbeiten verlegen. Inkl. Maschenrostabdeckung 30/10mm aus verzinktem Stahl, Klasse B 125.
Nennweite: 10,0 cm
Baulänge: 100,0 cm
Baubreite: 13,5 cm
Bauhöhe: 15,0 cm
inklusive allen erforderlichen Stirnwänden, Materialien und Nebenarbeiten, inkl. offenem Auslauf der Rinne in eine anschließende Grobschotterlage, L/B mind. 100 x 50 cm. Einbau in 4 Teillängen nach Höhen- und Absteckplan. Abrechnung nach eingebauter Rinnenlänge.
L1 = 2,0 m
L2 = 2,25 m
L3 = 3,70 m
L4 = 1,50 m

Angebotenes Produkt:
Menge: 9,500 m

**07.01.01.01.04 Punktablauf DN 100**
Ablaufkörper, flache Ausführung, aus Polymerbeton für den Außenbereich, begehbar, mit senkrechtem Ablaufstutzen DN 100, einschließlich Abdeckung aus verzinktem Stahl, als Maschenrost 30/10mm und Laubfangeimer / Geruchsverschluss, Abmessungen (L/B): 252 x 252 mm,
Bauhöhe: 210 mm, einschließlich Zubehör liefern und in den abgesenkten Pflasterflächen unter den Gitterrosten gemäß Herstellerangaben einbauen und inklusive aller Nebenarbeiten, inkl. Anschluss der Abläufe an die KG-Rohrleitung.

Angebotenes Produkt:
Menge: 3,000 St

**07.01.01.01.05 Abwasserkanal PVC-U KG 150**
Abwasserkanal DIN 4033 aus Rohren
AWADUKT PP SN 10 RAUSISTO
Vollwandrohre ohne Füllstoff nach SN
EN 1852 und SN EN 476,
mit formschlüssig fixierter EPDM-
Dichtung, dicht bis 2,5 bar,
DN 150,
Auflager aus nichtbindigem Boden,
Auflagerwinkel 120 Grad,
in vorhandenem Graben mit Verbau und Aussteifungen.
Grabentiefe bis 1,6 m.
Menge: 16,000 m

**07.01.01.01.06 Kontrollschacht DN 400**
Schacht, rund, lichte Weite 400 mm, aus Kunststoff mit teleskopierbarer Abdeckung, lichte Schachttiefe bis 2,0 m, mit einem Zulauf und einem Ablauf, als Kontrollschacht im Regenwassernetz, einschl. Abdeckung Klasse B125, liefern und montieren.
Größtes Rohr DN 150.
Schachtabdeckung höhenmäßig anpassen.
Menge: 2,000 Stk

**07.01.01.01.07 Regenstandrohr Reinigungsöffnung Stahl**
Regenstandrohr mit Reinigungsöffnung aus verzinktem Stahl, Dicke 2 mm, kreisförmig, Nenngröße 100, Länge 1 m, Befestigung mit Rohrschelle an Holz, einschl. Anschluss an die erdverlegte Leitung.
Menge: 8,000 St

**07.01.01.01.08 Nachweis der Rohrgrabenverdichtung**
Nachweis der Rohrgrabenverdichtung durch
Rammsondierungen mit der Leichten Rammsonde (DPL-5 nach
DIN 4094) einschließlich An- und Abreise,
Versuchsdurchführung, Darstellen der Widerstandslinie,
Prüfbericht mit Bewertung der Ergebnisse und
sonstiger Nebenleistungen von Oberkante Erdplanum bis
Oberkante der Rohrleitungszone (i.M. 1,80 m tief)
Menge: 1,000 Stk

###### Bereich 07.01.01.02 Rigole 8,8x1,6x0,35m

**07.01.01.02.01 Bodenaushub 9,8x2,6x Tiefe bis 2,00 m**
anstehenden Boden, Bodenklasse 3-5 DIN 18300 profilgerecht lösen und bis zum Wiedereinbau auf der Baustelle lagern. Die Grabensohle muss steinfrei, eben und ohne Gefälle hergestellt werden. Die erforderliche Tragfähigkeit von EV2-Wert mind. 45 MN/m² muss evtl. durch Nachverdichten mit geeignetem Gerät gewährleistet werden.

Bodenklasse: 3 - 5 (DIN 18300)
Menge: 51,000 m³

**07.01.01.02.02 Sandausgleichsschicht 10 cm**
verdichtungsfähigen Füllsand liefern und als Ausgleichsschicht, Stärke ca. 10 cm auf die Grabensohle ausbringen, abziehen und mit geeignetem Gerät verdichten.

Lagerungsdichte: mind. 95 % DPr. EV2-Wert: mind. 45 MN/m²
Material: Sand, ungesiebt, mit geringem Lehmanteil
Menge: 3,000 m³

**07.01.01.02.03 Rigolenauflager 10 cm**
Feinkies, Körnung 2/5 mm liefern und als Auflager, Stärke ca. 10 cm auf die Ausgleichsschicht einbauen und plan abziehen.
Menge: 3,000 m³

**07.01.01.02.04 Rigolenfüllkörper 80x80x35cm**
zum Bau kiesfreier Rigolen zur Versickerung, Rückhaltung und Speicherung von Regenwasser liefern und fachgerecht nach Einbauanleitung des Herstellers einbauen. Mit allgemeiner bauaufsichtlicher Zulassung des DIBt für den Anwendungsbereich der DWA 138-1; LxBxH = 80x80x35cm
Material: PP (zu 100% recycelbar)
Speicherkoeffizient: 95% (211 Liter netto)
Mit seitlichen Rohranschlüssen für KG DN 110 und 160
Mit durchgehenden Inspektionskanal, ausgelegt für den Einsatz von selbstfahrenden Kamerawagen für Rohre ab DN200, glatte Tunnelsohle mit Anfahrschrägen zur Führung des Kamerawagens. Inspektionskanal mit weitmaschigen Seitengittern zur Kontrolle der versickerungswirksamen Außenflächen sowie allen statisch relevanten Tragelementen im Inneren der Blockstruktur.
Vom DIBt zugelassener Anwendungsbereich nach RStO 12 bis einschließlich Bk3,2, mit nachgewiesener Langzeitbelastbarkeit für mind. 50 Jahre.
Baustatische Typenprüfung vorhanden.
Abmessungen Rigole: LxBxH = 880x160x35cm
Menge: 20,000 Stk
Produkt:
  Artikel:
    Artikelnummer: 51590005
    Artikelkurztext: Rigolenfüllkörper 80x80x35cm

**07.01.01.02.05 Stirnwandgitter 80/33/2 cm**
aus PP liefern und liefern und fachgerecht nach Einbauanleitung des Herstellers einbauen. Mit Anschlussmöglichkeit von KG DN 110 zum Verschließen des Inspektionstunnels am Rigolenende.
Menge: 2,000 Stk
Produkt:
  Artikel:
    Artikelnummer: 51990200
    Artikelkurztext: Stirnwandgitter 80/33/2 cm

**07.01.01.02.06 Rigolenvlies**
Spezifiziertes Rigolenvlies als Filter- und stabile Trennschicht zwischen Füllkörper und dem Verfüllmaterial, mechanisch verfestigt und thermisch behandelt, CE-zertifiziert nach DIN EN 13252 (CE-Nr. 0799-CPR-55), mit hoher Sicherheit gegen innere und äußere Kolmation und zur langfristigen Aufrechterhaltung der Filterfunktion liefern und fachgerecht nach Einbauanleitung des Herstellers einbauen. Material PP, Flächengewicht 200 g/m², Dicke >= 2 mm, Geotextilrobustheitsklasse 3, Stempeldurchdrückkraft 2,0 KN, Charakteristische Öffnungsweite 0,08 mm, Wasserdurchlässigkeit 90 l/sm². An Stoßstellen muss eine ausreichende Überlappung von mind. 30cm hergestellt werden.
Menge: 45,000 m²
Produkt:
  Artikel:
    Artikelnummer: 51695000
    Artikelkurztext: Rigolenvlies

**07.01.01.02.07 Belüftereinheit für Füllkörperrigolen**
bestehend aus Anschlussplatte, Verbundrohr DN110 (L = 3,0m), Belüfterhaube und Profildichtring DN 110 zur gleichmäßigen Entlüftung einer Füllkörperrigole liefern und fachgerecht nach Einbauanleitung des Herstellers einbauen.
Menge: 1,000 Stk
Produkt:
  Artikel:
    Artikelnummer: 51990110
    Artikelkurztext: Belüftereinheit für Füllkörperrigolen

**07.01.01.02.08 Systemschacht für Füllkörper-Rigolen, H = 0,35m**
multifunktionaler Kunststoffschacht aus PP (zu 100% recycelbar) mit allgemeiner bauaufsichtlicher Zulassung des DIBt im Zusammenhang mit der Verwendung im Rigofill inspect-System, Speicherkoeffizient 95% (213 Liter netto) quaderförmig, bestehend aus 1x Grundelement, 1x Schachtdeckenplatte, 1x Konus, 1x Dichtring, Höhe 35 cm, maßkompatibel zu Rigolenfüllkörpern, mit durchgehendem, kreuzförmig angeordetem Inspektionskanal, ausgelegt für den Einsatz von selbstfahrenden Kamerawagen für Rohre ab DN200 (Verbindungsöffnung 380 x 380 mm) und mit glatter Tunnelsohle mit Anfahrschrägen zur ruckelfreien Führung des Kamerawagens liefern und an enstprechender Stelle im Blockraster gemäß Plan für Zulaufanschluss und Entlüftung sowie zur Kontrolle und Wartung der Anlage fachgerecht entsprechend der Einbauanleitung des Herstellers einbauen.
Menge: 2,000 Stk
Produkt:
  Artikel:
    Artikelnummer: 51502009
    Artikelkurztext: Systemschacht für Füllkörper-Rigolen, H = 0,35m

**07.01.01.02.09 Seitenwandgitter 80/35/3 cm**
aus PP liefern und liefern und fachgerecht nach Einbauanleitung des Herstellers einbauen. Mit Anschlussmöglichkeit für Vollwandrohre DN/OD 110, 125, 160, 200, 250, 270 zum Verschließen der äußeren Seitenwände des
Systemschachtes.
Menge: 4,000 St

**07.01.01.02.10 Schachtaufsetzrohr DA 600 ohne Zulauf**
Verbundrohrbauweise, ohne Zulauf, Baulänge 2,00 m, Schachtaufsetzrohr als Verbundrohr nach DIN EN 13476-3 DN/ID 600 aus PP, Ringsteifigkeit SN 8 gem. DIN EN ISO 9969, tatsächlicher zugesicherter Mindestwert 10 kN/m², Nachweis der Hochdruckspülbarkeit nach DIN 19523, (Spülstrahlleistungsdichte 1.110 W/mm²), Schachtaufsetzrohr außen schwarz, innen gelb für optimierte Inspizierbarkeit, Verbindungstechnik und Montage mittels Doppelsteckmuffe DN 600, aus PP und Dichtringen DN 600 aus EPDM gemäß DIN EN 681 (DIN 4060) liefern, auf planmäßige Höhe kürzen und fachgerecht nach Einbauanleitung des Herstellers einbauen.
Menge: 1,000 Stk
Produkt:
  Artikel:
    Artikelnummer: 51550552
    Artikelkurztext: Schachtaufsetzrohr DA 600 ohne Zulauf

**07.01.01.02.11 Schachtaufsetzrohr DA 600 mit Zulauf**
Verbundrohrbauweise, mit Zulauf DN 110, Baulänge 2,00 m, Schachtaufsetzrohr als Verbundrohr nach DIN EN 13476-3 DN/ID 600 aus PP, Ringsteifigkeit SN 8 gem. DIN EN ISO 9969, tatsächlicher zugesicherter Mindestwert 10 kN/m², Nachweis der Hochdruckspülbarkeit nach DIN 19523, (Spülstrahlleistungsdichte 1.110 W/mm²), Schachtaufsetzrohr außen schwarz, innen gelb für optimierte Inspizierbarkeit, Verbindungstechnik und Montage mittels Doppelsteckmuffe DN 600, aus PP und Dichtringen DN 600 aus EPDM gemäß DIN EN 681 (DIN 4060) liefern, auf planmäßige Höhe kürzen und fachgerecht nach Einbauanleitung des Herstellers einbauen.
Menge: 1,000 Stk
Produkt:
  Artikel:
    Artikelnummer: 51550552
    Artikelkurztext: Schachtaufsetzrohr DA 600 mit Zulauf

**07.01.01.02.12 Profildichtring mit Doppellippe**
nach DIN EN 681-1, für Schachtaufsetzrohr DA600 liefern und fachgerecht nach Einbauanleitung des Herstellers einbauen.
Menge: 2,000 Stk
Produkt:
  Artikel:
    Artikelnummer: 51919501
    Artikelkurztext: Profildichtring mit Doppellippe

**07.01.01.02.13 Abdichtungsprofil für oberes Schachtaufsetzrohrende DA 600**
Abdichtungsprofil als oberer Abschluss des Schachtaufsetzrohrs zur Abdichtung des Ringraums zwischen Schachtaufsetzrohr und Betonauflagerring, liefern und fachgerecht nach Einbauanleitung des Herstellers einbauen.
Menge: 2,000 Stk
Produkt:
  Artikel:
    Artikelnummer: 51919505
    Artikelkurztext: Abdichtungsprofil für oberes Schachtaufsetzrohrende DA 600

**07.01.01.02.14 Feststoffsammler DA 600**
zur Verhinderung von Schmutzeintrag bei Ausführung der Schachtabdeckung mit Ventilationsöffnungen liefern und fachgerecht nach Einbauanleitung des Herstellers einbauen.
Menge: 2,000 St

**07.01.01.02.15 Betonauflagering nach DIN 4034, Bauhöhe 60 mm**
Betonauflagerring liefern und auf Schottersohle einbauen.
Menge: 2,000 Stk

**07.01.01.02.16 Schachtabdeckung Klasse B 125, mit Lüftungsöffnungen, Lichte Weite 610 mm**
Gussabdeckung Klasse B 125 (Prüfkraft 125 KN) einschließlich Rahmen nach DIN EN 124 liefern und einbauen.
Menge: 2,000 Stk

**07.01.01.02.17 KG DN 100 für Entlüftung**
liefern und fachgerecht einbauen.
Menge: 1,000 St

**07.01.01.02.18 Bogen 88° KG DN 100 für Entlüftung**
liefern und fachgerecht einbauen.
Menge: 1,000 St

#### Bereich 07.03 KG 556 - Elektrische Anlagen

##### Abschnitt 07.03.01 Außenbeleuchtung

**07.03.01.01 Erdkabel NYY-J 3x4 qmm**
Kabel 06/1KV als Kunststoffkabel DIN VDE 0276 Teil 603  in Teillängen liefern, im hergestellen Kabelgraben verlegen inkl. Kabelwarnband und betriebsfertig anschließen .
als: NYY-J  3 x 4 qmm  Cu
Menge: 115,000 m

**07.03.01.02 Mastleuchte LPH 450 cm**
Mastleuchte, einschließlich Zubehör liefern und einbauen gemäß Herstellerangaben inkl. Verkabelung und Anschluss der Leuchte bestehend aus folgenden Komponenten:

1. Ansatzleuchte asymetrisch tiefbreitstrahlend
mit DA+ LED 2 x 4 13W (15W)/ 2.000lm (1.825lm)/ 3.000K
Leuchtenkopfneigung 0°
L/B/H 547 x 239 x 156 mm
gerichtetes Licht (multi layer) durch auswechselbare, alterungsbeständige Linsenoptik; dark sky,
inkl. Treiber bis 100.000 Stunden; mit Konstantlicht- stromfunktion (CLO) über die gesamte Nutzlebensdauer; AC/DC-fähig für den Notbetrieb, Lebensdauer der LED: 65.000 Stunden/ L100/ B10; 100.000 Stunden/ L90/B10 für minimale Wartungskosten aufgrund exzellentem Wärmemanagements,
komplett verdrahtet; mit Hilfe einer Steckkupplung im Inneren des Leuchtenkopfes; Leuchtenkopf zum Aufklappen

Leuchte aus Aluminiumdruckguss pulverbeschichtet DB 703, Einscheiben-Sicherheitsglas klar und flach Mastzopfdurchmesser 76 mm
Anzahl: 2 St. als Mastansatzleuchte montiert auf Ausleger (2-armig, 180° versetzt) mit Auslegerlänge 0,15m und Auslegerneigung 2°

2. Lichtmast aus Aluminiumdruckguss, zertifiziert nach EN 40,
Konisch, unterer Durchmesser 135 mm, mit Erdstück 800
mm. Höhe über Flur 4.500 mm.
Mastzopfdurchmesser 76 mm. Tür mit Vierkant-Verschluss
aus Edelstahl und Gerätesteg mit Schutzleiteranschluss
und zwei Schiebemuttern M6 zur Aufnahme eines
Anschlusskastens.
Oberfläche vorbehandelt, pulverbeschichtet und mit
einer Einbrennlackierung, Farbe DB703 versehen.

Angebotenes Produkt:
Menge: 1,000 St

**07.03.01.03 Mastleuchte LPH 450 cm**
Mastleuchte, einschließlich Zubehör liefern und einbauen gemäß Herstellerangaben inkl. Verkabelung und Anschluss der Leuchte bestehend aus folgenden Komponenten:

1. Aufsatzleuchte Radwegoptik - eng- und breitstrahlend
mit DA+ LED 2 x 4 13W (15W)/ 2.000lm (1.677lm)/ 3.000K
Leuchtenkopfneigung 0°
L/B/H 547 x 239 x 156 mm
gerichtetes Licht (multi layer) durch auswechselbare, alterungsbeständige Linsenoptik; dark sky,
inkl. Treiber bis 100.000 Stunden; mit Konstantlicht- stromfunktion (CLO) über die gesamte Nutzlebensdauer; AC/DC-fähig für den Notbetrieb, Lebensdauer der LED: 65.000 Stunden/ L100/ B10; 100.000 Stunden/ L90/B10 für minimale Wartungskosten aufgrund exzellentem Wärmemanagements,
komplett verdrahtet; mit Hilfe einer Steckkupplung im Inneren des Leuchtenkopfes; Leuchtenkopf zum Aufklappen

Leuchte aus Aluminiumdruckguss pulverbeschichtet DB 703, Einscheiben-Sicherheitsglas klar und flach Mastzopfdurchmesser 76 mm
Anzahl: 1 St. als Mastaufsatzleuchte

2. Lichtmast aus Aluminiumdruckguss, zertifiziert nach EN 40,
Konisch, unterer Durchmesser 135 mm, mit Erdstück 800
mm. Höhe über Flur 4.500 mm.
Mastzopfdurchmesser 76 mm. Tür mit Vierkant-Verschluss
aus Edelstahl und Gerätesteg mit Schutzleiteranschluss
und zwei Schiebemuttern M6 zur Aufnahme eines
Anschlusskastens.
Oberfläche vorbehandelt, pulverbeschichtet und mit
einer Einbrennlackierung, Farbe DB703 versehen.

Angebotenes Produkt:
Menge: 2,000 St

**07.03.01.04 Mastleuchte LPH 450 cm**
Mastleuchte, einschließlich Zubehör liefern und einbauen gemäß Herstellerangaben inkl. Verkabelung und Anschluss der Leuchte bestehend aus folgenden Komponenten:

1. Aufsatzleuchte rotationssymmetrisch
mit DA+ LED 2 x 4 17W (20W)/ 2.900lm (2.363lm)/ 3.000K
Leuchtenkopfneigung 0°
L/B/H 547 x 239 x 156 mm
gerichtetes Licht (multi layer) durch auswechselbare, alterungsbeständige Linsenoptik; dark sky,
inkl. Treiber bis 100.000 Stunden; mit Konstantlicht- stromfunktion (CLO) über die gesamte Nutzlebensdauer; AC/DC-fähig für den Notbetrieb, Lebensdauer der LED: 65.000 Stunden/ L100/ B10; 100.000 Stunden/ L90/B10 für minimale Wartungskosten aufgrund exzellentem Wärmemanagements,
komplett verdrahtet; mit Hilfe einer Steckkupplung im Inneren des Leuchtenkopfes; Leuchtenkopf zum Aufklappen

Leuchte aus Aluminiumdruckguss pulverbeschichtet DB 703, Einscheiben-Sicherheitsglas klar und flach Mastzopfdurchmesser 76 mm
Anzahl: 1 St. als Mastaufsatzleuchte

2. Lichtmast aus Aluminiumdruckguss, zertifiziert nach EN 40,
Konisch, unterer Durchmesser 135 mm, mit Erdstück 800
mm. Höhe über Flur 4.500 mm.
Mastzopfdurchmesser 76 mm. Tür mit Vierkant-Verschluss
aus Edelstahl und Gerätesteg mit Schutzleiteranschluss
und zwei Schiebemuttern M6 zur Aufnahme eines
Anschlusskastens.
Oberfläche vorbehandelt, pulverbeschichtet und mit
einer Einbrennlackierung, Farbe DB703 versehen.

Angebotenes Produkt:
Menge: 1,000 St

### Titel 08 KG 560 - Einbauten in Außenanlagen und Freiflächen

#### Bereich 08.01 KG 561 - Allgemeine Einbauten

**08.01.01 Fahrradanlehnbügel mit Querholm**
Fahrradanlehnbügel zum einbetonieren, aus Rohrprofil, Durchmesser 60 mm, Wanddicke 2 mm, aus verzinktem Stahl, Höhe über GOK 800 mm, Länge 800 mm, mit Querholm, fachgerecht in Fundamente aus Beton C20/25 gemäß den Herstellerangaben einbauen.

Angebotenes Produkt:
Menge: 11,000 St

**08.01.02 Fahrradanlehnbügel Lastenrad**
wie Pos. vor, jedoch ohne Querholm und Maße: Höhe über GOK 400 mm, Länge 1.750 mm

Angebotenes Produkt:
Menge: 1,000 St

**08.01.03 Reihenbank Holz mit Rückenlehne**
Parkbank mit Rückenlehne, Sitzlänge 5,00m in 2x2,50m Teilen mit Gestell aus 5 Füßen aus Vierkantstahlrohren mit Winkeln zur Lattenaufnahme, 4 Mittelbänder, alle Teile verzinkt und pulverbeschichtet. Farbton DB703 und Belattung aus 5 Banklatten 40 x 120 x 2.500mm, Holzart: FSC-Hartholz, Zertifikat Nr. IMO-COC-024312, FSC 100%, Oberfläche farblos geölt, mit 3 FLEXI-Armlehnen, unterschraubbar aus Flachstahl, verzinkt und pulverbeschichtet. Farbton DB 703 liefern und in Fundamente aus Beton C20/25 fachgerecht gemäß Herstellerangaben einbauen.

Angebotenes Produkt:
Menge: 1,000 St

**08.01.04 Reihenbank Holz mit tlw. Rückenlehne**
Parkbank in Teillängen, Sitzlänge 9,70m in 2 Teilen mit Gestell aus 9 Füßen aus Vierkantstahlrohren mit Winkeln zur Lattenaufnahme, 4 Mittelbänder, alle Teile verzinkt und pulverbeschichtet. Farbton DB703 und Belattung aus 3 Banklatten, Holzart: FSC-Hartholz, Zertifikat Nr. IMO-COC-024312, FSC 100%, Oberfläche farblos geölt, mit 5 FLEXI-Armlehnen, unterschraubbar aus Flachstahl, verzinkt und pulverbeschichtet. Farbton DB 703 liefern und in Fundamente aus Beton C20/25 fachgerecht gemäß Herstellerangaben einbauen.
Teilstück A > 7,50m mit 2 Rückenlehnen a 2,00m und 3,00m sowie 5 Armlehnen, Belattung 3x3 Banklatten a 40x120x2.500mm, 1. Rückenlehne 1x2 Rückenlehnenlatten a 40x120x3.000mm und 2. Rückenlehne 1x2 Rückenlehnenlatten a 40x120x2.000mm und rechts anschließend
Teilstück B > ca. 1,0 m Bogen mit Radius innen 1,00m im Winkel von 90°, Belattung 2x3 Banklatten radial gefräst ca. 40x120x1.100mm

Angebotenes Produkt:
Menge: 1,000 St

**08.01.05 Stellplatzsperrbügel klappbar**
kippbarer Parkbügel, B/H 94x46cm, aus galvanisch verzinktem Stahlrohr, Ø 50 mm, mit Bodenplatte aus Gummigranulat (SBR) und Polyurethanbinder, einschließlich Befestigungsmaterial, Schließung als Profilhalbzylinderschloss 30/10, inkl. Schlüssel liefern und gemäß Herstellerangaben fachgerecht bodenbündig einbauen. Maße Bodenplatte B/T/H 990 x 1.090 x 75 mm.
Einbauort: Barrierefreie Stellplätze

Angebotenes Produkt:
Menge: 2,000 St

**08.01.07 Fußabtrittrost mit Winkelzarge 120x135cm**
Gitterrost (1) ohne Wannenkörper liefern und höhen und fluchtgerecht einbauen.
Werkstoff: Stahl feuerverzinkt, EP Gitterrost mit profiliertem Verbundstab. Für Gleitstab in Verbundstabrichtung Typ RG1
Maschenweite: 30x10mm
Form: Rechteck
Abmessungen: als Sonderanfertigung nach Aufmaß ca. 1.200x1.350mm (einteilig)
Belastung: begehbar, Tragstab mind. 30x2mm, nach Vorgabe Hersteller. Unterbauung mit tiefer liegender Einfassung und Pflasterfläche wird gesondert vergütet.

Angebotenes Produkt:
Menge: 1,000 St

**08.01.08 Fußabtrittrost mit Winkelzarge 165x236cm**
Gitterrost (2) ohne Wannenkörper liefern und höhen und fluchtgerecht einbauen.
Werkstoff: Stahl feuerverzinkt, EP Gitterrost mit profiliertem Verbundstab. Für Gleitstab in Verbundstabrichtung Typ RG1
Maschenweite: 30x10mm
Form: Rechteck
Abmessungen: als Sonderanfertigung nach Aufmaß ca. 1.650x2.360mm (zweiteilig)
Belastung: begehbar, Tragstab mind. 30x2mm, nach Vorgabe Hersteller. Unterbauung mit tiefer liegender Einfassung und Pflasterfläche wird gesondert vergütet.

Angebotenes Produkt:
Menge: 1,000 St

**08.01.09 Fußabtrittrost mit Winkelzarge 145x247cm**
Gitterrost (3+5) ohne Wannenkörper liefern und höhen und fluchtgerecht einbauen.
Werkstoff: Stahl feuerverzinkt, EP Gitterrost mit profiliertem Verbundstab. Für Gleitstab in Verbundstabrichtung Typ RG1
Maschenweite: 30x10mm
Form: Rechteck
Abmessungen: als Sonderanfertigung nach Aufmaß ca. 1.450x2.470mm (zweiteilig)
Belastung: begehbar, Tragstab mind. 30x2mm, nach Vorgabe Hersteller. Unterbauung mit tiefer liegender Einfassung und Pflasterfläche wird gesondert vergütet.

Angebotenes Produkt:
Menge: 2,000 St

**08.01.10 Fußabtrittrost mit Winkelzarge 150x243cm**
Gitterrost (4) ohne Wannenkörper liefern und höhen und fluchtgerecht einbauen.
Werkstoff: Stahl feuerverzinkt, EP Gitterrost mit profiliertem Verbundstab. Für Gleitstab in Verbundstabrichtung Typ RG1
Maschenweite: 30x10mm
Form: Rechteck
Abmessungen: als Sonderanfertigung nach Aufmaß ca. 1.500x2.430mm (zweiteilig)
Belastung: begehbar, Tragstab mind. 30x2mm, nach Vorgabe Hersteller. Unterbauung mit tiefer liegender Einfassung und Pflasterfläche wird gesondert vergütet.

Angebotenes Produkt:
Menge: 1,000 St

**08.01.11 Staketenzaun H 60cm**
Lieferung und fachgerechte Montage eines rollbaren Staketenzauns aus Haselnuss, witterungsbeständig und unbehandeltes Holz aus europäischem Anbau mit abgestumpften Spitzen, Höhe ca. 50 cm, Stangenabstand 3 - 5 cm und Verbindung mit mehrfach verzinktem Stahldraht 2-reihig, inklusiver passender Holz-Erdpfosten aus Rundholz, geschält und angespitzt, im Abstand von ca. 1,5 m. Die Pfosten sind 60 cm tief im Erdreich zu verankern. Der Zaun ist mit Edelstahl-Krampen an den Pfosten zu befestigen. Einbauort: an Holzdeck 1.

Angebotenes Produkt:
Menge: 8,000 m

#### Bereich 08.02 KG 562 - Besondere Einbauten

**08.02.01 Ballfangnetzanlage H 4 m**
Ballfangnetzanlage, Höhe 4 m über Boden, mit Netz aus Polypropylen, Maschenweite 100/100 mm, Durchmesser 4 mm, kein Bodenabstand, Farbe schwarz, Pfosten aus Aluminiumprofilrohr oval, statisch geprüft, Kopf verschlossen, mit systembedingtem Befestigungsmittel aus nichtrostendem Stahl, Pfostenquerschnitt 100/120 mm, Wanddicke 4 mm, Pfostenlänge 470 cm, Abstand 4 m, einschließlich Bodenhülsen, mit Einstecktiefe 50 cm und Endpfosten und Quertraversen aus Achteckprofil für doppelte NutAchsmaß und Spannseilen, aus nichtrostendem Stahl, mit Kauschen, Klemmen, Spannschlössern aus nichtrostendem Stahl und 5 Polyamidringen je m, Spannseil-Durchmesser 4 mm liefern und gemäß Herstellerangaben einbauen.

Angebotenes Produkt:
Menge: 54,000 m

**08.02.02 Tischtennisplatte Outdoor**
robuster und vandalismussicherer rollstuhlgerechter Tisch - URBAN Outdoor - für den Außenbereich mit abgerundeten Ecken und Kanten, Spielfläche aus Melaminharz, Stärke 7 mm mit Anti-Reflex-Beschichtung MATTOP, Farbe grau 112301, mit Rahmenprofil aus 70 mm Aluzinc für maximale Verwindungssteifigkeit und Untergestell aus Stahl, Vierkantrohr 60 x 60 mm, feuerverzinkt und festes Netz aus Stahl, feuerverzinkt, mit Kunststoffschutz, liefern und gemäß den Herstellerangaben fachgerecht einbauen. Maße der Platte B/L/H 274 x 153 x 76 cm.

Angebotenes Produkt:
Menge: 1,000 St

**08.02.04 Streetball-Anlage Robust**
Basketball-Anlage aus Stahlrohr, L/B/H 150 x 150 x 4.400 mm, feuerverzinkt, höhenverstellbar, und Ausleger L/B/H 150 x 150 x 1.600 mm, einschließlich Diagonalverstrebung aus Stahlrohr 80 x 80 mm, Zielbrett/Gitterrost 120 x 180 cm, einschließlich Korb und Kettennetz liefern und gemäß Herstellerangaben in Bodenhülse einbauen.
Einschließlich Lieferung der Bodenhülse für Basketball-Anlagen 150 x 150 mm, mit Aushebsicherung und feuerverzinkte Ausführung, Einstecktiefe: 600 mm und Einbau Fundament 1.000 x 1.000 x 1.000 mm aus Beton C20/25 gemäß Herstellerangaben sowie aller Erd- und Nebenarbeiten. Die Bodenhülse sollte mit der Oberkante des Fundamentes abschließen und mit ca. 1,5° Neigung entegen der Spielrichtung eingebaut werden.

Angebotenes Produkt:
Menge: 1,000 St

**08.02.05 Kleinfeldtor 3x2m**
Kleinfeldtor 3 x 2 m, zum Einstellen in Bodenhülsen, Latte/Pfosten Quadratprofil 80 x 80 mm, Oberfläche techn.-eloxiert, mattsilber liefern und einbauen. Alu-Gussformteil-Eckverbindungen. Verstärkte Netzbügelausführung aus Aluminium, einschl. Netzbügel, Netzbügelstreben, Sicherheits-System-Netzhalter und Bodenhülsen (Einstecktiefe 50 cm) mit Abdeckkappen

Hochklappbarer Bodenrahmen für Torgröße 3 x 2 m (Kleinfeldtor) aus Alu-Rohren Ø 40mm für Netztiefe 1,0 m
Oberfläche Alu-naturblank

Kleinfeldtornetz nach DIN EN 748, Hergestellt aus Polypropylen hochfest, knotenlos, wetterfest, Größe 3,10 x 2,10 m, Tortiefe oben 80 cm, unten 100 cm, Maschenweite 10 cm, Schnurstärke 4 mm, Farbe gelb, Klasse 1.

Angebotenes Produkt:
Menge: 1,000 St

**08.02.06 Dreiecksnetz**
Spielgerät liefern und nach Angaben des Herstellers fachgerecht einbauen wie folgt:

Freistehendes Spielgerät
waagerechtes Dreiecksnetz
Seilfarbe: RAL1028/ melonengelb
Anzahl verankerte Robinienholzpfosten: 3 Stk (als Eckpunkte des Netzes)
Optische Oberflächenbehandlung
Holzart Robinie
Holzoberfläche: unbehandelt
Zertifizierung
nach EN1176
Verankerung
Verankerungsart: Tiefenverankerung - Holz
Verankerung Einbautiefe ca. 100 cm
Anzahl Verankerung ca. 3 Stk
Betongüte C25/ 30, sofern erforderlich
Montage nach Anleitung des Herstellers - Betonieren im Zuge der Montage
Emissionswerte (durch unabhängiges Prüfinstitut validierte Kennzahlen)
Daten müssen nach Auftragserteilung übermittelt werden
Emissionswerte unterliegen natürlichen Schwankungen infolge umfangreicher Berechnungsverfahren,
die beispielsweise Lieferantenwechsel oder Materialanpassungen einbeziehen.
Allgemeine Produktinformationen
Fallraum ca. (L/B): 609 x 609 cm
Maximale freie Fallhöhe ca. 50 cm
Gerätemaße ca. (L/B/H): 315 x 315 x 62 cm
Material-Spezifikationen der Komponenten
Spezifikation Robinienholz
geschältes, splintfreies Robinienholz
äußerst hart und langlebig, hoher Anteil an natürlichen Ölen
Spezifikation Verbindungselement Robinienholz
feuerverzinkter Stahl oder Edelstahl für hohe Korrosionsbeständigkeit
Spezifikation Seil
verzinkte Stahldrahtseile, Ø ca. 19 mm
jede Litze mit PES-Garn aus >95% Post-Cosumer-Recyclingmaterial umwickelt; hohe Verschleißfestigkeit

Leitfabrikat:
Kompan oder gleichwertig

Angebotenes Produkt:
Menge: 1,000 St

**08.02.07 Klein Hühnerkükens Stall**
Spielgerät liefern und nach Angaben des Herstellers fachgerecht einbauen wie folgt:

Komponenten des Spielgerätes
Spieltürme/ -häuser und Podeste
Anzahl Spielpodest mit Satteldach (Podesthöhe < 60 cm): 1 Stk
Anzahl dreieckes Spielpodest ohne Dach (Podesthöhe <60 cm): 1 Stk Podesthöhe ca. 58 cm
zusätzlicher Spielwert
Anzahl Seitenwand mit zusätzlicher Spielfunktion: 1 Stk als Sandschaufel-Spieltafel
Anzahl Seitenwand mit bespielbarem Fenster aus HDPE: 1 Stk als Fenster mit Vorhängen
Spielfunktion Sandspiel: Tresen
Auf- bzw. Abstiege
Anzahl Kunststoffrutsche: 1 Stk
Farbe Kunststoffrutsche: RAL7046/telegrau
Anzahl Stufenpodest 1-stufig: 1 Stk
Anzahl schräge Boulderwand: 1 Stk
Seil-Handgriffe als Auf- und Abstiegshilfe: 4 Stk
Optische Oberflächenbehandlung
Holzart Robinie
Holzoberfläche: unbehandelt
Inklusion
für inklusives Design gestaltet
Zertifizierung
nach EN1176
Verankerung
Verankerungsart: Tiefenverankerung - Holz
Verankerung Einbautiefe ca. 100 cm
Anzahl Verankerung ca. 10 Stk
Betongüte C25/ 30, sofern erforderlich
Montage nach Anleitung des Herstellers - Betonieren im Zuge der Montage
Emissionswerte (durch unabhängiges Prüfinstitut validierte Kennzahlen)
CO2e-Emissionen gesamt ca. (in kg): 422,488
CO2e-Emissionen pro kg ca. (in kg): 0,595
Anteil recycelte Materialien ca. (in %): 3,852
Emissionswerte unterliegen natürlichen Schwankungen infolge umfangreicher Berechnungsverfahren, die beispielsweise Lieferantenwechsel oder Materialanpassungen einbeziehen.
Allgemeine Produktinformationen
Fallraum ca. (L/B): 601 x 657 cm
Maximale freie Fallhöhe ca. 100 cm
Gerätemaße ca. (L/B/H): 294 x 367 x 281 cm
Empfohlenes Alter: 1+
Maximale Anzahl der gleichzeitigen Benutzer: 12
Material-Spezifikationen der Komponenten
Spezifikation Robinienholz
geschältes, splintfreies Robinienholz
äußerst hart und langlebig, hoher Anteil an natürlichen Ölen
Spezifikation Verbindungselement Robinienholz: feuerverzinkter Stahl oder Edelstahl für hohe Korrosionsbeständigkeit
Spezifikation HDPE: HDPE-Element - Stärke ca. 19 mm; Farbschicht jeweils ca. 2 mm, Kernschicht ca. 15 mm; vollständig recyclebar, alle Farben: zu +95% aus recyceltem Post-Consumer-Material von Lebensmittelverpackungsabfällen
Spezifikation Bouldergriffe: aus thermoplastischem Polyurethan (TPU) mit Polyamid-Einlage (PA6)
Spezifikation Kunststoffrutsche: doppelwandig rotationsgeformt aus durchgefärbtem Polyethylen (PE), Materialstärke ca. 5 mm
zu 33% aus recycelten Post-Consumer-Materialien, UV-stabilisiert
Spezifikation Seil-Handgriff: durch Kettenglieder schwenkbare Hand-Seilgriffe aus Ø ca. 16 mm PES-Seil mit Talurit-Seilklemmen

Leitfabrikat:
Kompan oder gleichwertig

Angebotenes Produkt:
Menge: 1,000 St

**08.02.08 Musikwand 2**
Spielgerät liefern und nach Angaben des Herstellers fachgerecht einbauen wie folgt:

Freistehendes Spielgerät
Klangspielmodul bestehend aus 7 Klangrohren (Tonleiter) und 2 Conga-Trommeln, beidseitig bespielbar
Optische Oberflächenbehandlung
Holzart Robinie Holzoberfläche: unbehandelt
Inklusion
nutzbare Aktivitäten auf Bodenhöhetaktile & auditive Details aus dem Rollstuhl heraus nutzbarfür inklusives Design gestaltet
Zertifizierung
nach EN1176
Verankerung
Verankerungsart: Tiefenverankerung - HolzVerankerung Einbautiefe ca. 100 cm, Anzahl Verankerung ca. 3 Stk
Betongüte C25/ 30, sofern erforderlich
Montage nach Anleitung des Herstellers - Betonieren im Zuge der Montage
Emissionswerte (durch unabhängiges Prüfinstitut validierte Kennzahlen)
CO2e-Emissionen gesamt ca. (in kg): 158,408 CO2e-Emissionen pro kg ca. (in kg): 1,269 Anteil recycelte Materialien ca. (in %): 15,576
Emissionswerte unterliegen natürlichen Schwankungen infolge umfangreicher Berechnungsverfahren,die beispielsweise Lieferantenwechsel oder Materialanpassungen einbeziehen.
Allgemeine Produktinformationen
Fallraum ca. (L/B): 498 x 391 cm
Gerätemaße ca. (L/B/H): 209 x 97 x 83 cm
Empfohlenes Alter: 1+
Maximale Anzahl der gleichzeitigen Benutzer: 6
Material-Spezifikationen der Komponenten
Spezifikation Robinienholz
geschältes, splintfreies Robinienholz
äußerst hart und langlebig, hoher Anteil an natürlichen Ölen
Spezifikation Verbindungselement Robinienholz
feuerverzinkter Stahl oder Edelstahl für hohe Korrosionsbeständigkeit
Spezifikation Trommelspielbank
Conga-Trommel Polypropylen (PP) -Röhren mit Trommelabdeckung aus ABS-Kunststoff, 2 Elemente
Spezifikation Klangspielmodul Xylophon
Spieltafel aus HDPE - Stärke ca. 19 mm; Farbschicht jeweils ca. 2 mm, Kernschicht ca. 15 mm; vollständig recyclebar, HDPE zu +95% aus recyceltem Post-Consumer-Material von LebensmittelverpackungsabfällenKlangrohre aus Aluguss, Abdeckungen aus Gummi-Klappen

Leitfabrikat:
Kompan oder gleichwertig

Angebotenes Produkt:
Menge: 1,000 St

**08.02.09 Kletter-Spinnennetz**
Spielgerät liefern und nach Angaben des Herstellers fachgerecht einbauen wie folgt:

Balancieren & Klettern
Typ bzw. Anordnung: Querbalken beidseitig mit schrägen Netzen. Seilfarbe: RAL1028/ melonengelb.
Anzahl schräger Netzaufstieg: 1 Stk
Anzahl schräges Spinnennetz: 1 Stk
Anzahl Parkour-Seile mit Kletterknoten: 2 Stk
Optische Oberflächenbehandlung
Holzart Robinie Holzoberfläche: unbehandelt
Zertifizierung
nach EN1176
Verankerung
Verankerungsart: Tiefenverankerung - HolzVerankerung Einbautiefe ca. 100 cm, Anzahl Verankerung ca. 9 Stk
Betongüte C25/ 30, sofern erforderlich
Montage nach Anleitung des Herstellers - Betonieren im Zuge der Montage
Emissionswerte (durch unabhängiges Prüfinstitut validierte Kennzahlen)
CO2e-Emissionen gesamt ca. (in kg): 241,333 CO2e-Emissionen pro kg ca. (in kg): 0,907 Anteil recycelte Materialien ca. (in %): 5,272
Emissionswerte unterliegen natürlichen Schwankungen infolge umfangreicher Berechnungsverfahren,die beispielsweise Lieferantenwechsel oder Materialanpassungen einbeziehen.
Allgemeine Produktinformationen
Fallraum ca. (L/B): 609 x 568 cm
Maximale freie Fallhöhe ca. 234 cm
Gerätemaße ca. (L/B/H): 249 x 268 x 260 cm
Empfohlenes Alter: 6+
Maximale Anzahl der gleichzeitigen Benutzer: 7
Material-Spezifikationen der Komponenten
Spezifikation Robinienholz
geschältes, splintfreies Robinienholz
äußerst hart und langlebig, hoher Anteil an natürlichen Ölen
Spezifikation Verbindungselement Robinienholz
feuerverzinkter Stahl oder Edelstahl für hohe Korrosionsbeständigkeit
Spezifikation Seil
verzinkte Stahldrahtseile, Ø ca. 16 mm
jede Litze mit PES-Garn aus >95% Post-Cosumer-Recyclingmaterial umwickelt; hohe Verschleißfestigkeitklemmfreie Befestigung
Spezifikation Seilverbinder
aus Polyamid (PA6)
Spezifikation Kletterknoten
aus Polyamid (PA), Ø ca. 68 mm

Leitfabrikat:
Kompan oder gleichwertig

Angebotenes Produkt:
Menge: 1,000 St

**08.02.10 Nestschaukel**
Spielgerät liefern und nach Angaben des Herstellers fachgerecht einbauen wie folgt:

Freistehendes Spielgerät
Nestschaukel Seilsitz: Ø ca. 120 cm
Farbe Nestschaukel Stoßdämpfer: schwarz
Farbe Nestschaukel Seil: RAL9005/ tiefschwarz
Anzahl verankerte Robinienholzpfosten: 4 Stk
verankerte Robinienholzpfosten Ø ca. 140 - 160 mm Robinienholz-Schaukelüberlieger
Robinienholz-Schaukelüberlieger Ø ca. 140 - 160 mm
Anzahl Schaukelaufhängung: 2 Stk
Optische Oberflächenbehandlung
Holzart Robinie Holzoberfläche: unbehandelt
Zertifizierung
nach EN1176
Verankerung
Verankerungsart: Tiefenverankerung - HolzVerankerung Einbautiefe ca. 110 cm Anzahl Verankerung ca. 4 Stk
Betongüte C25/ 30, sofern erforderlich
Montage nach Anleitung des Herstellers - Betonieren im Zuge der Montage
Emissionswerte (durch unabhängiges Prüfinstitut validierte Kennzahlen)
CO2e-Emissionen gesamt ca. (in kg): 329,631 CO2e-Emissionen pro kg ca. (in kg): 0,946 Anteil recycelte Materialien ca. (in %): 3,456
Emissionswerte unterliegen natürlichen Schwankungen infolge umfangreicher Berechnungsverfahren,die beispielsweise Lieferantenwechsel oder Materialanpassungen einbeziehen.
Allgemeine Produktinformationen
Fallraum ca. (L/B): 225 x 771 cm
Maximale freie Fallhöhe ca. 143 cm
Gerätemaße ca. (L/B/H): 363 x 205 x 284 cm
Empfohlenes Alter: 2+
Maximale Anzahl der gleichzeitigen Benutzer: 6
Material-Spezifikationen der Komponenten
Spezifikation Robinienholz
geschältes, splintfreies Robinienholz
äußerst hart und langlebig, hoher Anteil an natürlichen Ölen
Spezifikation Verbindungselement Robinienholz
feuerverzinkter Stahl oder Edelstahl für hohe Korrosionsbeständigkeit
Spezifikation Nestschaukel (Seilsitz)
Nest aus verstärkten PA-Seilen, Ø ca. 16 mm mit rutschfestem Rahmen als Stoßdämpfer (PP-Kern mit TPE Beschichtung) Netz-Verbindungselemente (Nylon PA6 Lager), 2-teilig, 4 Seilaufhängungen für Schwingseile, Seilenden mit Aluminiumklemmen (Nylon PA6 Lager)
Spezifikation Schaukelaufhängung
Edelstahlhalterungen beweglich über 2 Achsen Kunststofflager aus Silikon

Leitfabrikat:
Kompan oder gleichwertig

Angebotenes Produkt:
Menge: 1,000 St

**08.02.11 Matschanlage**
Spielgerät liefern und nach Angaben des Herstellers fachgerecht einbauen wie folgt:

A ) Wasserkanal mit Tisch und Wasserhahn
Komponenten des Spielgerätes
Podest aus Robinienholz
Maß für Podest aus Robinienholz ca. 70 x 70 cm
Wassertisch mit Edelstahleinsatz Robinienholzpfosten mit Rinne und HDPE-Einsatz
Maß Robinienholzpfosten Ø ca. 140 - 160 mm
Wasserhahn
Anschluß Wasserhahn: geeignet für Standard Gartenschlauch Adapter ½" und ¾"
Optische Oberflächenbehandlung
Holzart Robinie Holzoberfläche: unbehandelt
Inklusion
Multifunktionalität aus dem Rollstuhl heraus nutzbar und für inklusives Design gestaltet
Zertifizierung
nach EN1176
Verankerung
Verankerungsart: Tiefenverankerung - Holz
Verankerung Einbautiefe ca. 60 cm Anzahl Verankerung ca. 11 Stk Betongüte C25/ 30, sofern erforderlich
Montage nach Anleitung des Herstellers - Betonieren im Zuge der Montage
Emissionswerte (durch unabhängiges Prüfinstitut validierte Kennzahlen)
CO2e-Emissionen gesamt ca. (in kg): 266,191 CO2e-Emissionen pro kg ca. (in kg): 1,385 Anteil recycelte Materialien ca. (in %): 11,843
Emissionswerte unterliegen natürlichen Schwankungen infolge umfangreicher Berechnungsverfahren, die beispielsweise Lieferantenwechsel oder Materialanpassungen einbeziehen.
Allgemeine Produktinformationen
Fallraum ca. (L/B): 437 x 617 cm
Maximale freie Fallhöhe ca.18 cm
Gerätemaße ca. (L/B/H): 137 x 317 x 111 cm
Empfohlenes Alter: 2+
Maximale Anzahl der gleichzeitigen Benutzer: 13
Material-Spezifikationen der Komponenten
Spezifikation Robinienholz
geschältes, splintfreies Robinienholz
äußerst hart und langlebig, hoher Anteil an natürlichen Ölen
Spezifikation Verbindungselement Robinienholz: feuerverzinkter Stahl oder Edelstahl für hohe Korrosionsbeständigkeit
Spezifikation HDPE
HDPE-Element - Stärke ca. 19 mm; Farbschicht jeweils ca. 2 mm, Kernschicht ca. 15 mm; vollständig recyclebar, alle Farben: zu +95% aus recyceltem Post-Consumer-Material von Lebensmittelverpackungsabfällen
Wassertisch mit Edelstahleinsatz
Becken aus Edelstahl AISI 304, Stärke ca. 1,5 mm, mit Umrandung aus Robinienholz, Ablauf mit Stöpsel
Wasserhahn
feuerverzinkte Stahlsäule mit manuell zu betätigendem Wasserdruckventil, Anschluss über Schlauch an die Wasserversorgung, Schnellkupplung aus Messing, Wasserhahn aus Polyamid (PA6), UV-beständig, hohe Schlag-und Verschleißfestigkeit

B ) Wasserkanal
Robinienholzpfosten mit Rinne und HDPE-EinsatzMaß Robinienholzpfosten Ø ca. 140-160 mm
Optische Oberflächenbehandlung
Holzart Robinie Holzoberfläche: unbehandelt
Zertifizierung
nach EN1176
Verankerung
Verankerungsart: Tiefenverankerung - HolzVerankerung Einbautiefe ca. 60 cm Anzahl Verankerung ca. 2 Stk
Betongüte C25/ 30, sofern erforderlich
Montage nach Anleitung des Herstellers - Betonieren im Zuge der Montage
Emissionswerte (durch unabhängiges Prüfinstitut validierte Kennzahlen)
CO2e-Emissionen gesamt ca. (in kg): 23,983 CO2e-Emissionen pro kg ca. (in kg): 0,497 Anteil recycelte Materialien ca. (in %): 4,677
Emissionswerte unterliegen natürlichen Schwankungen infolge umfangreicher Berechnungsverfahren,die beispielsweise Lieferantenwechsel oder Materialanpassungen einbeziehen.
Allgemeine Produktinformationen
Fallraum ca. (L/B): 515 x 318 cm
Gerätemaße ca. (L/B/H: 216 x 18 x 76 cm
Empfohlenes Alter: 2+
Maximale Anzahl der gleichzeitigen Benutzer: 2
Material-Spezifikationen der Komponenten
Spezifikation Robinienholz
geschältes, splintfreies Robinienholz
äußerst hart und langlebig, hoher Anteil an natürlichen Ölen
Spezifikation Verbindungselement Robinienholz
feuerverzinkter Stahl oder Edelstahl für hohe Korrosionsbeständigkeit
Spezifikation HDPE
HDPE-Element - Stärke ca. 19 mm; Farbschicht jeweils ca. 2 mm, Kernschicht ca. 15 mm; vollständig recyclebaralle Farben: zu +95% aus recyceltem Post-Consumer-Material von Lebensmittelverpackungsabfällen

C ) Podest für Wasserhahn
Optische Oberflächenbehandlung
Holzart Robinie Holzoberfläche: unbehandelt
Inklusion
Multifunktionalität aus dem Rollstuhl heraus nutzbar und für inklusives Design gestaltet
Zertifizierung
nach EN1176
Verankerung
Verankerungsart: Tiefenverankerung - HolzVerankerung Einbautiefe ca. 60 cm Anzahl Verankerung ca. 4 Stk
Betongüte C25/ 30, sofern erforderlich
Montage nach Anleitung des Herstellers - Betonieren im Zuge der Montage
Emissionswerte (durch unabhängiges Prüfinstitut validierte Kennzahlen)
CO2e-Emissionen gesamt ca. (in kg): 21,106 CO2e-Emissionen pro kg ca. (in kg): 0,437 Anteil recycelte Materialien ca. (in %): 0,639
Emissionswerte unterliegen natürlichen Schwankungen infolge umfangreicher Berechnungsverfahren,die beispielsweise Lieferantenwechsel oder Materialanpassungen einbeziehen.
Allgemeine Produktinformationen
Fallraum ca. (L/B): 499 x 401 cm
Maximale freie Fallhöhe ca. 19 cm
Gerätemaße ca. (L/B/H): 200 x 100 x 19 cm
Empfohlenes Alter: 2+
Maximale Anzahl der gleichzeitigen Benutzer: 4
Material-Spezifikationen der Komponenten
Spezifikation Robinienholz
geschältes, splintfreies Robinienholz
äußerst hart und langlebig, hoher Anteil an natürlichen Ölen
Spezifikation Verbindungselement Robinienholz
feuerverzinkter Stahl oder Edelstahl für hohe Korrosionsbeständigkeit

Leitfabrikat:
Kompan oder gleichwertig

Angebotenes Produkt:
Menge: 1,000 St

**08.02.12 Robinia Hangrutsche**
Spielgerät / 20496363 liefern und nach Angaben des Herstellers fachgerecht einbauen wie folgt:

Auf- bzw. Abstiege
Anzahl Edelstahlrutsche: 1
Höhe Rutsche ca. 148 cm
Anzahl Aufstiegspodest: 1 (mit Seitenwand als Durchstieg zur Rutsche)
Optische Oberflächenbehandlung
Holzart Robinie
Holzoberfläche: unbehandelt
Inklusion
für inklusives Design gestaltet
Zertifizierung
nach EN1176
Verankerung
Verankerungsart: Tiefenverankerung - Holz & Stahl
Verankerung Einbautiefe ca. 100 cm
Anzahl Verankerung ca.: 6 Stk
Betongüte C25/ 30
Montage nach Anleitung des Herstellers - Betonieren im Zuge der Montage
Emissionswerte (durch unabhängiges Prüfinstitut validierte Kennzahlen)
CO2e-Emissionen gesamt ca. (in kg): 300,94
CO2e-Emissionen pro kg ca. (in kg): 1,7
Anteil recycelte Materialien ca. (in %): 19,83
Emissionswerte unterliegen natürlichen Schwankungen infolge umfangreicher Berechnungsverfahren, die beispielsweise Lieferantenwechsel oder Materialanpassungen einbeziehen.
Allgemeine Produktinformationen
Fallraum ca. (L/B): 650 x 422 cm
Maximale freie Fallhöhe ca. 100 cm
Gerätemaße ca. (L/B/H): 302 x 148 x 243 cm
Empfohlenes Alter: 4+
Maximale Anzahl der gleichzeitigen Benutzer: 2
Material-Spezifikationen der Komponenten
Spezifikation Robinienholz
geschältes, splintfreies Robinienholz
äußerst hart und langlebig, hoher Anteil an natürlichen Ölen
Spezifikation Verbindungselement Robinienholz: feuerverzinkter Stahl oder Edelstahl für hohe Korrosionsbeständigkeit
Spezifikation Edelstahlrutsche: aus ca. 2 mm starkem Edelstahl (AISI 304)

Leitfabrikat:
Kompan oder gleichwertig

Angebotenes Produkt:
Menge: 1,000 St

**08.02.13 Bergsteigerrampe**
Spielgerät liefern und nach Angaben des Herstellers fachgerecht einbauen wie folgt:

Freistehendes Spielgerät
Rampe mit flachen Stufen
Seilhandlauf: mittig auf Rampe, aufgespannt zwischen zwei Pfosten, Seilfarbe: RAL1028/ melonengelb
Optische Oberflächenbehandlung
Holzart Robinie
Holzoberfläche: unbehandelt
Zertifizierung
nach EN1176
Verankerung
Verankerungsart: Tiefenverankerung - Holz & Stahl
Anzahl Verankerung ca.: 10 Stk
Betongüte C25/ 30, sofern erforderlich
Montage nach Anleitung des Herstellers - Betonieren im Zuge der Montage
Emissionswerte (durch unabhängiges Prüfinstitut validierte Kennzahlen)
Daten müssen nach Auftragserteilung übermittelt werden
Emissionswerte unterliegen natürlichen Schwankungen infolge umfangreicher Berechnungsverfahren, die beispielsweise Lieferantenwechsel oder Materialanpassungen einbeziehen.
Allgemeine Produktinformationen
Fallraum ca. (L/B): 420 x 560 cm
Gerätemaße ca. (L/B/H): 120 x 256 x 200 cm (Höhe des Hügels)
Material-Spezifikationen der Komponenten
Spezifikation Robinienholz
geschältes, splintfreies Robinienholz
äußerst hart und langlebig, hoher Anteil an natürlichen Ölen
Spezifikation Verbindungselement Robinienholz
feuerverzinkter Stahl oder Edelstahl für hohe Korrosionsbeständigkeit
Spezifikation HDPE
HDPE-Element - Stärke ca. 19 mm; Farbschicht jeweils ca. 2 mm, Kernschicht ca. 15 mm; vollständig recyclebar
alle Farben: zu +95% aus recyceltem Post-Consumer-Material von Lebensmittelverpackungsabfällen
Spezifikation Seil
verzinkte Stahldrahtseile, Ø ca. 16 mm
jede Litze mit PES-Garn aus >95% Post-Cosumer-Recyclingmaterial umwickelt; hohe Verschleißfestigkeit
Spezifikation Rampe mit flachen Stufen
Grundfläche aus HDPE, mit flachen Trittbrettern aus Robinienholz
Außenleisten ebenfalls aus Robinienholz

Leitfabrikat:
Kompan oder gleichwertig

Angebotenes Produkt:
Menge: 1,000 St

**08.02.14 Barfußpfad 5 Kammern**
Füllen der jeweiligen Kammer mit Flusskiesel 50/100mm, Holzpflaster aus Robinienschnitt, trockene Äste und Zweige 3-6cm, Holzhackschnitzel 5/30 mm, Stärke jeweils ca. 20cm. Einschließlich Lieferung und Einbau Geotextil 100gr/m² als Trennvlies. Maße Einzelfläche ca. 80x65cm. E.P. gilt einschließlich aller Nebenarbeiten.
Menge: 3,000 m²

#### Bereich 08.03 KG 563 - Orientierungs- und Informationssysteme

**08.03.01 Schilder nach Wahl AG**
Schild, aus Stahl, Oberfläche einbrennlackiert, Pfosten aus Stahlrohr, liefern und aufstellen einschl. Bodenhülsen in Fundament aus Beton C20/25. Oberfläche Schild nach Absprache mit AG gestaltbar.
Menge: 2,000 St

**08.03.02 Fahrbahnmarkierung Piktogramm Rollstuhl**
Piktogramm als Boden- bzw. Fahrbahnmarkierung für einen Behindertenparkplatz liefern und unter Verwendung einer hochbelastbaren, straßenverkehrstauglichen 2K-Markierungsfarbe / Bodenmarkierfarbe, farbecht in Verkehrsweiß fachgerecht aufbringen. Rollstuhlfahrersymbol nach Richtlinie/Norm. Lösungsmittelbeständig, abriebfest sowie beständig gegen Kraftstoffe, Öle und Streusalz. Inklusive aller Nebenarbeiten. Maße: ca. 100 x 75 cm
Menge: 2,000 St

### Titel 09 KG 570 - Vegetationsflächen

#### Bereich 09.01 KG 571 - Vegetationstechnische Bodenbearbeitung

**09.01.01 Baugrund auflockern kreuzweise Aufreißen T 25cm**
Vegetationflächen nach Herstellung des Rohplanums vor Aufbringen des Oberbodens 25 cm tief auflockern. Maschinell nicht erreichbare Flächen sind nach gleicher Maßgabe von Hand zu lockern. Alle sonstigen zusammenhängenden Flächen maschinell tiefenlockern (außer Kronentraufbereiche).
Steine und Unrat aussammeln und zur Abfuhr lagern. Zwischenzeitlich festgefahrene Flächen erneut
aufreißen.
Menge: 850,000 m²

**09.01.02 Oberboden liefern auftragen 20-30cm**
Bodengruppe 4, DIN 18915, frei von Unkräutern, Fremd und Schadstoffen ohne Herbizidbehandlung.
Organische Substanz 2 - 4 Gew.-%, Bestimmung des Glühverlustes nach DIN 18128.
Einbaustärke im Bereich von geplanten Strauch- und Staudenflächen: 30 cm, im Bereich von geplanten Rasenflächen 10 cm. Untergrund durch Eigenlast der Einbaugeräte nicht höher verdichten als Verdichtungsgrad DPr 92 %.
Zur Einbaufreigabe ist ein Prüfzeugnis vorzulegen.
Abrechnung nach Einbauprofilen.
Menge: 150,000 m³

**09.01.03 Feinplanum Vegetationsfläche**
Planum für Vegetationsflächen herstellen, zulässige Abweichung von der Sollhöhe +/-2 cm unter der 4m Latte, Anschlüsse an Wege - 2 cm, an Spielflächen - 3 cm und
an Terrassen und Traufstreifen - 4 cm unter der
Einfassung. Steine, Fremdkörper, Unkraut und schwer verrottbare Pflanzenteile ablesen, und entsorgen.
Steine und Fremdkörper ab Ø 5 cm und sonstige Stoffe werden Eigentum des AN und sind zu beseitigen. Bodengruppe: 2 bis 5 nach DIN 18 915 Teil 1. Untergrund durch Eigenlast der Einbaugeräte nicht höher verdichten als Verdichtungsgrad DPr 92 %. Bodenklasse 3-5 (DIN 18 300)
Menge: 850,000 m²

**09.01.04 Depotvolldünger Pflanzung**
Depotvolldünger liefern und auf allen Pflanzflächen nach Herstellerangaben 120 g/m² ausbringen.
Menge: 320,000 m²

**09.01.05 Dünger Rasen**
auf den Rasenflächen oberflächig aufbringen und 3 cm tief einarbeiten. Langzeitdüngung mit organischem Langzeitdünger
Menge 50 g/m².
Menge: 530,000 m²

**09.01.06 Rindenhumus für Stauden und Gräser**
Pflanzflächen nach der Pflanzung mit Rindenhumus aus zerkleinerter, heißfermentierter Nadelholzrinde, Körnung < 20 mm, abdecken; Rindenhumus (RH) mit dem Gütezeichen RAL "Rinde für Pflanzen" GZ 250/2 Auftragsdicke: 3-5 cm.
Einbau erst nach Freigabe des Prüfzertifikates.
Menge: 200,000 m²

**09.01.07 Rindenmulch für Hecken und Gehölze**
Strauch- und Heckenflächen nach der Pflanzung mit Rindenmulch RM mittel, Körnung 10/40 mm, abdecken; Cd-Wert < 2 mg/l muss mit aktueller Cadmiumanalyse nachgewiesen werden. Rindenmulch (RM) mit dem Gütezeichen RAL "Substrate für Pflanzen" RAL GZ-250/1-1. Auftragsdicke: mindestens 5 cm. Einbau erst nach Vorlage des Prüfzertifikates.
Menge: 120,000 m²

#### Bereich 09.02 KG 573 - Pflanzflächen

**09.02.01 Pflanzgraben B 50cm T 50cm lösen lagern BG3b**
Boden für Pflanzgraben, Breite 50 cm, Tiefe 50 cm, lösen, seitlich lagern, Sohle 10 cm tief lockern, Bodengruppe 3b DIN 18915 (schwach bindig, kiesig).
Menge: 90,000 m

**09.02.02 Baumgrube 150/150/100**
Pflanzgrube für Einzelbäume ausheben. Die Pflanzgrube muss vor der Verfüllung durch die Bauleitung freigegeben werden. Sohle und Wände mindestens 20 cm tief lockern. Aushub auf Folie zwischenlagern. Pflanzgrube bis 30 cm unter OK Gelände verfüllen mit Aushub, angereichert mit Alginure Wurzeldip 6 kg/cbm.
Restverfüllung mit
60 % Bodenaushub
30 % Oberboden BG 4 gem. DIN 18915
10 % Rindenhumus
6 kg/cbm Alginure Bodengranulat
10 kg Baumfutter.
Verbleibenden Aushub laden und entsorgen.
Seitenlänge 150 x 150 cm
Tiefe: 100 cm
Pflanzloch mind. 1,5-facher Ballendurchmesser
Inkl. Lieferung aller Materialien. Verdrängter Boden wird Eigentum des AN und ist zu entsorgen.
Zuschlagstoffe sind über Lieferscheine nachzuweisen.
Menge: 1,000 St

**09.02.03 Baumverankerung Dreibock**
Dreibock aus drei Baumpfählen d = 8-10cm mit oberem umlaufenden Querriegel d = 8 cm, Pfähle weiß geschält ohne vorbeugendem chemischen Holzschutz, Pfahllänge: 3,0 m, Bodeneinbindung: ca. 0,75 m unter OK, Abstand zum Stamm: 30 - 40 cm, Bindegut aus dehnfähigem, atmungsaktiven und wasserdurchlässigem Gewebegurtband 50 mm inkl. Schutzschlauch je Pfahl mit Abstandseinbindung, inkl. Befestigungsmaterialien. Bindegut an Holzpfählen mit Krampen bzw. mit Rillnägeln und Edelstahlplättchen festnageln.
Menge: 1,000 St

**09.02.04 Thermischer Stammschutz**
Thermischen Stammschutz weiß inkl. Voranstrich liefern und zum Schutz der Rinde am Stamm gegen Verdunstung und Sonneneinstrahlung gemäß Herstellerangaben aufbringen. Die Höhe des Anstrichs richtet sich nach dem jeweiligen Kronenansatz des Baumes und ist mit der BL abzustimmen.
Abrechnung nach Lieferschein.
Richtfabrikat: ArboFlex Stammschutzfarbe.
Menge: 1,000 St

**09.02.05 Pflanzarbeit Baum**
Bäume mit Ballen gem. DIN 18916 in vorbereitete Pflanzgruben nach Einweisung durch die Bauüberwachung pflanzen.
Die Drahtgewebe sind zu lösen und das Ballentuch ist zu öffnen. Die Ballen sind äußerlich anzulockern. Beim Einsetzen der Bäume ist darauf zu achten, dass sie nicht tiefer gepflanzt werden, als sie in der Baumschule gestanden haben. Einschließlich Herstellung einer Baumscheibe mit Gießmulde (Durchmesser mind. 1,5 m). Abdeckung der Baumscheibe mit Rindenmulch 10/40, Auftragsdicke mind. 5 cm. Rindenmulch (RM) mit dem Gütezeichen RAL "Substrate für Pflanzen" RAL GZ-250/1-1. Pflanzsubstrat mit Alginure Wurzeldip 6 kg/cbm
anreichern. Einschließlich Lieferung aller Materialien. Zuschlagstoffe sind über Lieferscheine nachzuweisen.
Menge: 1,000 St

**09.02.06 Pflanzarbeit Gehölze**
Sträucher in verschiedenen Qualitäten (überwiegend Topfballen, 30-40 oder Containerware 60-100) gem. DIN 18916 nach Pflanzplan pflanzen. Inkl. fachgerechtem Pflanzschnitt und Entsorgung des Schnittgutes.
Menge: 231,000 St

**09.02.07 Pflanzarbeit Hecke**
Heckenpflanzen mit Ballen oder im Container gem. DIN 18916 als einreihige Hecke mit Pflanzabstand gem. Pflanzplan pflanzen und Triebspitzen anschneiden. Das Ballentuch ist zu öffnen. Die Ballen sind äußerlich anzulockern.
Menge: 201,000 St

**09.02.08 Pflanzarbeit Kletterpflanzen**
Gehölze der Pflanzliste in den Qualitäten P 0,5 bzw. C1 gem. DIN 18916 nach Pflanzplan pflanzen.
Menge: 141,000 St

**09.02.09 Pflanzarbeit Stauden**
Stauden/Gräser der Pflanzliste in den Qualitäten P 0,5 bzw. C1 gem. DIN 18916 nach Pflanzplan pflanzen.
Menge: 657,000 St

*Hinweis: Bäume*

**09.02.10 Acer platanoides 'Cleveland'**
Spitz-Ahorn liefern.
H 4xv mDb StU 20-25 cm
Menge: 1,000 St

*Hinweis: Hecken*

**09.02.11 Carpinus betulus**
Gemeine Hainbuche liefern.
He, 2xv mB Hoe 80-100
Menge: 201,000 St

*Hinweis: Gehölze*

**09.02.12 Aronia prunifolia 'Viking**
Apfelbeere liefern.
Str 2xv C 3 l Hoe 60-100
Menge: 64,000 St

**09.02.13 Cornus sanguinea 'Midwinter Fire'**
Hartriegel liefern.
Str 2xv C 3 l Hoe 60-100
Menge: 64,000 St

**09.02.14 Rosa multiflora**
Büschelrose liefern.
Str 2xv C 3 l Hoe 60-100
Menge: 64,000 St

**09.02.15 Salix rosmarinifolia**
Rosmarin-Weide liefern.
Str 2xv C 3 l Hoe 60-100
Menge: 27,000 St

*Hinweis: Beerensträucher*

**09.02.16 Ribes Josta**
Jostabeere liefern.
C 3, 3 Triebe
Menge: 2,000 St

**09.02.17 Ribes nigrum 'Dr.Bauers Ometa'**
schwarze Johannisbeere liefern.
C 3, 3 Triebe
Menge: 2,000 St

**09.02.18 Ribes rubrum 'Rovada'**
rote Johannisbeere liefern.
C 3, 3 Triebe
Menge: 2,000 St

**09.02.19 Rubus idaeus 'Autumn Bliss'**
Himbeere liefern.
C 3, 3 Triebe
Menge: 6,000 St

*Hinweis: Kletterpflanzen*

**09.02.20 Hedera helix**
Gewöhnlicher Efeu liefern.
P1 3 Tr. 30-40cm
Menge: 66,000 St

**09.02.21 Lonicera henryi**
Immergrünes Geissblatt liefern.
P1,5 2 Tr. 40-60cm
Menge: 37,000 St

**09.02.22 Parthenocissus quinquefolia**
Wilder Wein liefern.
P1,5 2 Tr. 60-100cm
Menge: 38,000 St

*Hinweis: Stauden und Gräser*

**09.02.23 Anemone hupehensis 'Ouvertüre'**
Herbst-Anemone liefern.
TB
Menge: 38,000 St

**09.02.24 Calamintha nepeta 'Triumphator'**
Bergminze liefern.
TB
Menge: 23,000 St

**09.02.25 Carex foliosissima 'Silver Sceptre'**
Segge liefern.
TB
Menge: 98,000 St

**09.02.26 Gaura lindheimeri 'Whirling Butterflies'**
Prachtkerze liefern.
TB
Menge: 23,000 St

**09.02.27 Geranium macrorrhizum 'Spessart'**
Strochschnabel liefern.
TB
Menge: 64,000 St

**09.02.28 Heuchera villosa 'Caramel'**
Purpurglöckchen liefern.
TB
Menge: 65,000 St

**09.02.29 Lavandula angustifolia 'Hidcote Blue'**
Lavendel liefern.
TB
Menge: 23,000 St

**09.02.30 Sesleria autumnalis**
Silberkopfgras liefern.
TB
Menge: 32,000 St

**09.02.31 Waldsteinia ternata**
Golderdbeere liefern.
TB
Menge: 291,000 St

#### Bereich 09.03 KG 574 - Rasen- und Saatflächen

**09.03.02 Rasenansaat RSM 2.3**
Rasenansaat mit Regelsaatgutmischung für Gebrauchsrasenrasen, auf vorbereitete Rasenflächen und Anarbeitungsflächen liefern und herstellen durch: Arbeitsgänge zweimal gekreuzt, mit je halber Saatgutmenge aufbringen, einschl. Anwalzen. Das Saatgut darf sich nicht entmischen. Fläche anschließend anwässern, Mindestwassermenge: 20 l/m². Die Ränder speziell nachsäen (Rillen) oder mit Streuwagen aufbringen. Nach dem ersten Schnitt etwaige Fehlstellen nachsäen.

Saatgut:  RSM 2.3, Gebrauchsrasen gem. FLL Saatgutmenge:  25 g/m²

Das Saatgut muss in seiner Beschaffenheit der DIN 18917 und in Bezug auf Kennzeichnung, Verpackung und Verschließung
den gesetzlichen Bestimmungen über zertifiziertes Saatgut
entsprechen. Für die einzelnen Bestandteile der Saatgutmischung sind jeweils exakte Nachweise über Liefermenge sowie über die genannten Bestimmungen vorzulegen.
Menge: 300,000 m²

**09.03.03 Wollrasen Spiel- und Sportrasen**
Begrünungsvlies mit strapzierfähigem Rasen, 100% biologisch abbaubar mit integriertem Saatgut und Dünger liefern und gemäß Herstelleangaben locker ausrollen, die Bahnen 2-3cm überlappen und an den Enden mit Bio-Erdankern aus rein pflanzlichen Stoffen gemäß ASTM D6400 und En13432 fixieren.
Material aus Schafwolle, Viskose, Dünger und Saatgut RSM 2.3, einschlielich Lieferung der Erdanker. Die Saatgutmatte anschließend mit 1-2cm Oberboden bedecken und druchdringend bewässern.
Menge: 230,000 m²

#### Bereich 09.04 KG 579 - Sonstiges zur KG 570

##### Abschnitt 09.04.01 Fertigstellungspflege

###### Bereich 09.04.01.01 Fertigstellungspflege Allgemein

**09.04.01.01.01 Fertigstellungspflege Baum**
Bäume gemäß der Fertigstellungspflege nach DIN 18916 pflegen. Die Fertigstellungspflege endet nicht vor Ablauf von 12
Monaten nach Fertigstellung der Pflanzung. Es sind folgende Arbeiten durchzuführen:
- Lockern der Baumscheibe, mittlere Tiefe 3 cm
- Wiederherstellen des Gießrandes
- Kontrolle der Baumverankerungen und Bindungen und bei Bedarf Reparatur bzw. Ersatz
- Der Stammbereich ist auf Verletzungen und Pilz- bzw. Insektenbefall zu untersuchen.
- Säubern der Baumscheiben von ggf. durch die Mulchdecke wachsendem Wildwuchs, Steinen über 5 cm Durchmesser und sonstigem Unrat. Nachmulchen auf 5 cm Höhe,wenn die Mulchhöhe weniger als 3 cm beträgt.
- ständige Kontrolle der Bäume auf Erkrankungen.
- Bei Bedarf Einsatz von PSM oder Rückschnitt der befallenen Äste nach Absprache mit dem AG
- Stamm- und Stockaustriebe entfernen:
Werden Stamm- und Stockaustriebe entfernt, sind sie an ihrer
Basis flach und nur im Triebdurchmesser auszustechen. Anfallendes Material ist zu laden und auf einer geeigneten Kippstelle zu entsorgen. Ersatz nicht angewachsener Gehölze in gleicher Qualität und Neubeginn einer Fertigstellungspflege ohne erneute Vergütung. Der Beginn der einzelnen Pflegegänge ist dem AG und der BL unaufgefordert schriftlich mitzuteilen.
Abrechnung nach ausgeführten Arbeitsgängen.
1Stkx8AG = 8AG
Menge: 8,000 St

**09.04.01.01.02 Fertigstellungspflege Hecken**
Hecke schneiden während der Fertigstellungspflege (Erziehungsschnitt), Schnitt zweiseitig und oben, einschl. Köpfe. Die Fertigstellungspflege endet nicht vor Ablauf von 12 Monaten nach Fertigstellung der Pflanzung. Der Beginn der einzelnen Pflegegänge ist dem AG und der BL unaufgefordert schriftlich mitzuteilen. Die Pflege beinhaltet min. 2 Schnitte pro Vegetationsperiode: Mechanisches Entfernen von unerwünschtem Aufwuchs, Entfernen von Steinen und Unrat ab 3 cm Durchmesser, Entfernen von trockenem Holz, Entsorgung des Heckenschnittes. Ersatz von nicht angewachsenen Pflanzen gleicher Größe und Neubeginn einer Fertigstellungspflege ohne erneute Vergütung.
Abrechnung nach Meter Heckenlänge.
Menge: 90,000 m

**09.04.01.01.03 Fertigstellungspflege Pflanzflächen (Gehölze und Stauden)**
Die Fertigstellungspflege der Pflanzflächen (Sträucher, Kletterpflanzen und Stauden) endet mit dem Erreichen des abnahmefähigen Zustandes gem. VOB/B § 12 und DIN 18916, jedoch nicht vor Ablauf von 12 Monaten nach Fertigstellung der Pflanzung. Der Beginn der einzelnen Pflegegänge ist dem AG und der BL unaufgefordert schriftlich mitzuteilen. Die Pflege beinhaltet: Selektives Jäten von unerwünschtem Aufwuchs (die Mulchschicht ist in jedem Fall zu schonen), Entfernen von Steinen und Unrat ab 3 cm Durchmesser, Entfernen von trockenem Holz. Anfallendes Material ist zu laden und auf einer geeigneten Kippstelle zu entsorgen. Ersatz von nicht angewachsenen Pflanzen gleicher Größe und Neubeginn einer Fertigstellungspflege ohne erneute Vergütung. Abrechnung nach qm je ausgeführtem Arbeitsgang. Massenansatz:
230m²x6AG = 1.380m²
Menge: 1380,000 m²

**09.04.01.01.04 Fertigstellungspflege Rasen**
Rasen mähen während der Fertigstellungspflege gemäß DIN 18917 bis zum Erreichen des abnahmefähigen Zustandes. Die Fertigstellungspflege endet nicht vor Ablauf von 12 Monaten nach Fertigstellung der Pflanzung. Vor dem Mähen sind die Flächen von Unrat zu säubern. Der 1. Schnitt ist mit der Sense bzw. mit einem Handrasenmäher durchzuführen. Die Schnitte müssen bei Wuchshöhen zwischen 6 und 10 cm erfolgen. Die Mahd darf nur auf trockenen Rasenflächen erfolgen! Schnitthöhe ca. 3-4 cm. Abstand der Schnitte in der Regel alle 3 Wochen. Es dürfen nur glattschneidende Geräte bzw. Maschinen eingesetzt werden, die keine bleibenden Spuren in der Bodenoberfläche verursachen. Angrenzende Platten-, Wege- und sonstige befestigte Flächen nach jedem Arbeitsgang säubern. Im Herbst ist das gesamte Laub von den Rasenflächen abzuharken und zu entsorgen.
Abrechnung nach m² je ausgeführtem Arbeitsgang.
530m²x8AG = 4.240m²
Menge: 4240,000 m²

###### Bereich 09.04.01.02 Bewässerung

**09.04.01.02.01 Bewässerung Baum**
Wässern des Baums während der Fertigstellungspflege gem. DIN 18916. Die Fertigstellungspflege endet nicht vor Ablauf von 12 Monaten nach Fertigstellung der Pflanzung. Ausführung nach Bedarf entsprechend der Witterung. Mindestwassermenge je Arbeitsgang und Baum 80 l. Wasser wird vom AG zur Verfügung gestellt. Beim Wässern ist ein Brausekopf mit einer feinen Tropfenverteilung einzusetzen, um ein Verschlämmen des Bodens zu vermeiden! Abrechnung nach ausgeführten Arbeitsgängen.
1Stkx15AG = 15AG
Menge: 15,000 St

**09.04.01.02.02 Bewässerung Hecken**
Wässern der Hecken während der Fertigstellungspflege gem. DIN 18916. Die Fertigstellungspflege endet nicht vor Ablauf von 12 Monaten nach Fertigstellung der Pflanzung.
Ausführung nach Bedarf entsprechend der Witterung. Mindestwassermenge je Arbeitsgang und qm Heckenfläche 20 l. Wasser wird vom AG zur Verfügung gestellt. Beim Wässern ist ein Brausekopf mit einer feinen Tropfenverteilung einzusetzen, um ein Verschlämmen des Bodens zu vermeiden! Abrechnung nach qm je ausgeführtem Arbeitsgang.
90m²x10AG = 900m²
Menge: 900,000 m²

**09.04.01.02.03 Bewässerung Pflanzflächen (Gehölze und Stauden)**
Wässern der Pflanzflächen (Sträucher, Kletterpflanzen und Stauden) während der Fertigstellungspflege gem. DIN 18916. Die Fertigstellungspflege endet nicht vor Ablauf von 12 Monaten nach Fertigstellung der Pflanzung. Ausführung nach Bedarf entsprechend der Witterung. Mindestwassermenge je Arbeitsgang und qm Strauchfläche 20 l. Wasser wird vom AG zur Verfügung gestellt. Beim Wässern ist ein Brausekopf mit einer feinen Tropfenverteilung einzusetzen, um ein Verschlämmen des Bodens zu vermeiden! Abrechnung nach ausgeführten Arbeitsgängen.
230x10=2.300m²
Menge: 2300,000 m²

**09.04.01.02.04 Bewässerung Rasen**
Wässern der Rasenflächen während der Fertigstellungspflege gemäß DIN 18917. Die Fertigstellungspflege endet nicht vor Ablauf von 12 Monaten nach Abnahme der Pflanzung. Das Wasser ist gleichmäßig in möglichst feinen Tropfen mit entsprechender Beregnungstechnik aufzubringen, um ein Verschlämmen des Bodens zu vermeiden. In der Regel ist die Bewässerung im Abstand von 14 Tagen von April bis August zu realisieren. Wasser wird vom AG zur Verfügung gestellt. Mindestwassermenge je Arbeitsgang 10 l/m² pro Arbeitsgang.
Abrechnung nach qm je ausgeführtem Arbeitsgang.
530x10=5.300m²
Menge: 5300,000 m²

##### Abschnitt 09.04.02 Entwicklungspflege

*Hinweis: Hinweise zur Entwicklungspflege*
Die einzelnen Pflegegänge, auszuführen auf Grundlage der DIN 18919, sind dem AG vor Ausführung der Leistung vom AN anzuzeigen, mit ihm abzustimmen und zum Nachweis zu erbringen. Die Entwicklungspflege schließt an die Fertigstellungspflege an und endet nicht vor Ablauf von 48 Monaten nach Fertigstellung der Pflanzung.

**09.04.02.01 Baum pflegen**
Baum im Rahmen der Entwicklungspflege gemäß der DIN 18 919 Abs. 4 wie u.g. pflegen. Im Rahmen dieser Leistung sind die Pflanzen auf Schädlingsbefall zu kontrollieren und bei Bedarf gesondert, auf Nachweis, mit entsprechend umweltverträglichen Mitteln zu behandeln, gem. den einschlägigen gesetzlichen Vorschriften und Bestimmungen. Der AN hat bis zu 3 Pflegegänge / Jahr auszuführen.

Die Pflegemaßnahmen sind von fachlich qualifizierten Mitarbeitern mit entsprechenden Pflanzenkenntnissen durchzuführen. Der Einsatz von Herbiziden ist nicht gestattet.

1. die Flächen sind zu lockern, auf den Flächen sind Unkräuter mit Wurzelwerk, Steine und Unrat (ab Ø 5 cm) und Kleinmüll zu entfernen und abzuräumen sowie die Mulchschicht einzuebnen.
2. Vertrocknete Pflanzenteile, Äste und Zweige sind auszuschneiden.
3. art- und habitusgerechter Schnitt ist an den Pflanzen durchzuführen
Abrechnung je ausgeführtem Arbeitsgang. Massenansatz:
1Stkx3AGx3J = 9 Stk
Menge: 9,000 St

**09.04.02.02 Hecke pflegen**
Hecke schneiden während der Entwicklungspflege (Erziehungsschnitt), Schnitt zweiseitig und oben, einschl. Köpfe. Der Beginn der einzelnen Pflegegänge ist dem AG und der BL unaufgefordert schriftlich mitzuteilen. Die Pflege beinhaltet min. 2 Schnitte pro Vegetationsperiode: Mechanisches Entfernen von unerwünschtem Aufwuchs, Entfernen von Steinen und Unrat ab 3 cm Durchmesser, Entfernen von trockenem Holz, Entsorgung des Heckenschnittes. Abrechnung nach qm je ausgeführtem Arbeitsgang.
90x6=540m²
Menge: 540,000 m

**09.04.02.03 Pflanzflächen pflegen (Gehölze und Stauden)**
Pflanzflächen (Sträucher, Kletterpflanzen und Stauden) im Rahmen der Entwicklungspflege gemäß der DIN 18 919 Abs. 4 wie u.g. pflegen. Im Rahmen dieser Leistung sind die Pflanzen auf Schädlingsbefall zu kontrollieren und bei Bedarf gesondert, auf Nachweis, mit entsprechend umweltverträglichen Mitteln zu behandeln, gem. den einschlägigen gesetzlichen Vorschriften und Bestimmungen. Der AN hat bis zu 3 Pflegegänge / Jahr auszuführen.

Die Pflegemaßnahmen sind von fachlich qualifizierten Mitarbeitern mit entsprechenden Pflanzenkenntnissen durchzuführen. Der Einsatz von Herbiziden ist nicht gestattet.

1. die Flächen sind zu lockern, auf den Flächen sind Unkräuter mit Wurzelwerk, Steine und Unrat (ab Ø 5 cm) und Kleinmüll zu entfernen und abzuräumen sowie die Mulchschicht einzuebnen.
2. Vertrocknete Pflanzenteile, Äste und Zweige sind auszuschneiden.
3. art- und habitusgerechter Schnitt ist an den Pflanzen durchzuführen
Abrechnung nach qm je ausgeführtem Arbeitsgang. Massenansatz:
230m²x3AGx3J = 2.070m²
Menge: 2070,000 m²

**09.04.02.05 Depotvolldünger Pflanzung liefern**
Depotvolldünger liefern und auf allen Pflanzflächen nach nach Herstellerangaben 120 g/m² ausbringen.Abrechnung nach qm je ausgeführtem Arbeitsgang. Massenansatz:
320m²x3J = 960m²
Menge: 960,000 m²

**09.04.02.06 Bewässerung Baum**
Wässern des Baums während der Entwicklungspflege gem. DIN 18919. Ausführung nach Bedarf entsprechend der Witterung. Mindestwassermenge je Arbeitsgang und Baum 80 l. Wasser wird vom AG zur Verfügung gestellt. Beim Wässern ist ein Brausekopf mit einer feinen Tropfenverteilung einzusetzen, um ein Verschlämmen des Bodens zu vermeiden! Abrechnung nach ausgeführten Arbeitsgängen.
1Stkx3AGx3J = 9AG
Menge: 9,000 St

**09.04.02.07 Bewässerung Hecken**
Wässern der Hecken während der Entwicklungspflege gem. DIN 18919. Ausführung nach Bedarf entsprechend der Witterung. Mindestwassermenge je Arbeitsgang und qm Heckenfläche 20 l. Wasser wird vom AG zur Verfügung gestellt. Beim Wässern ist ein Brausekopf mit einer feinen Tropfenverteilung einzusetzen, um ein Verschlämmen des Bodens zu vermeiden! Abrechnung nach qm je ausgeführtem Arbeitsgang.
90m²x3AGx3J = 810m²
Menge: 810,000 m²

**09.04.02.08 Bewässerung Pflanzfläche (Gehölze und Stauden)**
Wässern der Pflanzflächen (Sträucher, Kletterpflanzen und Stauden) während der Entwicklungspflege gem. DIN 18919. Ausführung nach Bedarf entsprechend der Witterung. Mindestwassermenge je Arbeitsgang und qm Pflanzfläche 20 l. Wasser wird vom AG zur Verfügung gestellt. Beim Wässern ist ein Brausekopf mit einer feinen Tropfenverteilung einzusetzen, um ein Verschlämmen des Bodens zu vermeiden! Abrechnung nach qm je ausgeführtem Arbeitsgang.
230x3AGx3J=2.070m²
Menge: 2070,000 m²
